# Revêtement de sol de caoutchouc noire, fournie dans dalles de 610x610x3 mm, placé avec un adhésif de contact

- Propriété du fichier: CYPE INGENIEROS, S.A.
- Format: FIEBDC-3/2002
- Zone géographique: Gabon
- Devise: XAF
- Coûts indirects: 3.00 %
- Frais généraux: 13.00 %
- Bénéfice: 6.00 %
- TVA: 18.00 %

**FSH010** m² Revêtement de sol de caoutchouc noire, fournie dans dalles de 610x610x3 mm, placé avec un adhésif de contact.
Revêtement de sol de caoutchouc noire, fournie dans dalles de 610x610x3 mm, placé avec un adhésif de contact sur une couche de pâte nivellatrice non comprise dans ce prix. Comprend l'adhésif de contact, la réalisation des joints du revêtement de sol synthétique, la suppression et le nettoyage du matériau excédant et le nettoyage final du revêtement de sol.
Inclut: Implantation et recoupe du revêtement. Application de la couche d'adhésif de contact. Mise en place du revêtement. Suppression et nettoyage du matériau excédant. Nettoyage final du revêtement.
Critère de métré de projet: Surface utile, mesurée selon documentation graphique du Projet.
Critère de mesure de l'ouvrage: On mesurera la surface réellement exécutée selon les spécifications du Projet.

| Code | U | Désignation | Quantité | Prix | Montant |
|---|---|---|---|---|---|
| mt18dww010 | kg | Adhésif de contact à base de résine acrylique en dispersion aqueuse, pour revêtement de sol en caoutchouc, linoléum, PVC, moquette et textile. (matériau) | 0.250 | 3975.52 | 993.88 |
| mt18dsi010p | m² | Dalle en caoutchouc de 610x610x3 mm, finition noire. (matériau) | 1.050 | 19017.11 | 19967.97 |
| mo026 | h | Compagnon professionnel III/CP2 poseur de revêtements flexibles. (main-d'œuvre) | 0.175 | 2836.67 | 496.42 |
| mo064 | h | Ouvrier professionnel II/OP poseur de revêtements flexibles. (main-d'œuvre) | 0.088 | 1808.49 | 159.15 |
| % | % | Frais de chantier des unités d'ouvrage | 2 % | 21617.42 | 432.35 |
|  |  | Coûts directs |  |  | 22049.77 |
