# Couche mince de mortier autonivelant de ciment

- Propriété du fichier: CYPE Ingenieros S.A.
- Format: FIEBDC-3/2016
- Logiciel: Générateur de prix de la construction. CYPE Ingenieros, S.A.
- Date: 09/04/2024
- Zone géographique: Gabon
- Devise: XAF
- Coûts indirects: 3 %
- Frais généraux: 13 %
- Bénéfice: 6 %
- TVA: 18 %

## F Aménagements et finitions

### FS Revêtements de sols

#### FSN Nivellement

**FSN010** m² Couche mince de mortier autonivelant de ciment.
Couche mince de pâte de nivellement des sols, CT - C20 - F6 selon NF EN 13813, de 2 mm d'épaisseur, appliquée manuellement, pour la régularisation et le nivellement de la surface support intérieure en béton ou en mortier, application préalable d'impression monocomposante à base de résines synthétiques modifiées sans dissolvants, de couleur jaune, préparée pour recevoir revêtement de sol en céramique, en liège, en bois, laminé, flexible ou textile. Comprend la bande de panneau rigide en polystyrène expansé pour la préparation des joints de dilatation périphériques.
Critère d'évaluation économique: Le prix ne comprend ni le support en béton ni le revêtement.
Inclut: Implantation et marquage des niveaux de finition. Préparation des joints périphériques de dilatation. Application de la couche d'apprêt. Gâchage avec un malaxeur électrique. Déversement et extension du mélange. Séchage du mortier.
Critère pour le métré: Surface mesurée selon documentation graphique du Projet.
Critère pour le mémoire: On mesurera la surface réellement exécutée selon les spécifications du Projet, en déduisant la surface occupée par les poteaux situés dans le périmètre.

| Code | U | Désignation | Quantité | Prix | Montant |
|---|---|---|---|---|---|
| mt09mcp200a | kg | Pâte de nivellement des sols, CT - C20 - F6 selon NF EN 13813, composée de ciments spéciaux, granulats sélectionnés et additifs, pour épaisseurs de 2 à 5 mm, utilisée en nivellement des revêtement. (matériau) | 4 | 549 | 2196.000 |
| mt09bnc235a | l | Impression monocomposante à base de résines synthétiques modifiées sans dissolvants, de couleur jaune, pour l'adhérence des mortiers autonivelants aux supports cémenteux, asphaltiques ou céramiques. (matériau) | 0.125 | 5428.34 | 678.543 |
| mt16pea020a | m² | Panneau rigide en polystyrène expansé, selon NF EN 13163, usinage latéral droit, de 10 mm d'épaisseur, résistance thermique 0,25 m²K/W, conductivité thermique 0,036 W/(mK), pour joint de dilatation. (matériau) | 0.1 | 793.44 | 79.344 |
| mo020 | h | Compagnon professionnel III/CP2 construction. (main-d'œuvre) | 0.106 | 4151.67 | 440.077 |
| mo113 | h | Ouvrier d'exécution I/OE1 construction. (main-d'œuvre) | 0.133 | 2561.25 | 340.646 |
| % | % | Frais de chantier des unités d'ouvrage | 2 % | 3734.610 | 74.692 |
|  |  | Coûts directs |  |  | 3809.302 |

Déchets:
- pose: mt09mcp200a; facteur de déchet 0.0063
- pose: mt09bnc235a; facteur de déchet 0.0504062
- pose: mt16pea020a; facteur de déchet 0.048

## Ressources

**mt09mcp200a** kg Pâte de nivellement des sols
Données techniques: Coût énergétique 2.394 MJ; Émission de CO2 0.194 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3

**mt09bnc235a** l Impression monocomposante à base de résines synthétiques modifiées sans dissolvants
Données techniques: Coût énergétique 98.290 MJ; Émission de CO2 3.740 kg; Code CED 17 09 04; Masse de l'élément 1.3 kg; Volume 0.000867 m3
Déchets:
- emballage: re150104 Emballages métalliques. (composant de déchet); quantité 0.049 kg; Code CED 15 01 04; Masse de l'élément 1 kg; Volume 0.001667 m3

**mt16pea020a** m² Panneau rigide en polystyrène expansé
Données techniques: Coût énergétique 29.913 MJ; Émission de CO2 1.057 kg; Code CED 17 06 04; Masse de l'élément 0.3 kg; Volume 0.0005 m3
Déchets:
- emballage: re170203 Plastique; quantité 0.024 kg
