# Échelon pour plancher technique

- Propriété du fichier: CYPE Ingenieros S.A.
- Format: FIEBDC-3/2016
- Logiciel: Générateur de prix de la construction. CYPE Ingenieros, S.A.
- Date: 21/09/2024
- Zone géographique: Gabon
- Devise: XAF
- Coûts indirects: 3 %
- Frais généraux: 13 %
- Bénéfice: 6 %
- TVA: 18 %

## F Aménagements et finitions

### FS Revêtements de sols

#### FSQ Planchers techniques

**FSQ030** m Échelon pour plancher technique.
Réalisation de marche pour plancher technique, composé d'une marche et d'une contremarche, réalisée avec panneaux avec un noyau aggloméré en bois de haute densité, supérieur ou égal à 650 kg/m³, avec revêtement extérieur de sécurité, antidérapant, résistance au glissement supérieur à 45 selon DIN CEN/TS 12633, appuyés sur des plots en acier. Comprend l'implantation, la fixation des plots à la surface support et le nivellement de ceux-ci avec un écrou. Totalement monté, avec tous les éléments nécessaires pour son installation.
Inclut: Implantation des axes des plots et marquage des niveaux. Mise en place, nivellement et fixation des plots. Mise en place des panneaux. Mise en place du revêtement.
Critère pour le métré: Longueur mesurée selon documentation graphique du Projet.
Critère pour le mémoire: On mesurera la longueur réellement exécutée selon les spécifications du Projet.

| Code | U | Désignation | Quantité | Prix | Montant |
|---|---|---|---|---|---|
| mt12pmm020 | m | Marche pour plancher technique, composé d'une marche et d'une contremarche, réalisée avec panneaux avec un noyau aggloméré en bois de haute densité, supérieur ou égal à 650 kg/m³, avec revêtement extérieur de sécurité, antidérapant, résistance au glissement supérieur à 45 selon DIN CEN/TS 12633; y compris plots et cales en acier. (matériau) | 1 | 172486.25 | 172486.250 |
| mo011 | h | Compagnon professionnel III/CP2 monteur. (main-d'œuvre) | 0.266 | 4266.11 | 1134.785 |
| mo080 | h | Ouvrier professionnel II/OP monteur. (main-d'œuvre) | 0.266 | 2661.82 | 708.044 |
| % | % | Frais de chantier des unités d'ouvrage | 2 % | 174329.079 | 3486.582 |
|  |  | Coûts directs |  |  | 177815.661 |
