# Jointoiement d'un revêtement de sol en granito avec des joints rasant

- Propriété du fichier: CYPE INGENIEROS, S.A.
- Format: FIEBDC-3/2002
- Zone géographique: Gabon
- Coûts indirects: 3.00 %
- Frais généraux: 13.00 %
- Bénéfice: 6.00 %
- TVA: 18.00 %

**FSR090** m² Jointoiement d'un revêtement de sol en granito avec des joints rasant, via mortier de joints de résines réactives, RG, pour joint ouvert (entre 3 et 15 mm), avec la même tonalité des pièces, avec suppression préalable du matériau de joints existants avec des moyens manuels.
Jointoiement d'un revêtement de sol en granito avec des joints rasant, via mortier de joints de résines réactives, RG, pour joint ouvert (entre 3 et 15 mm), avec la même tonalité des pièces. Comprend la suppression du matériau des joints existants avec des moyens manuels, l retrait du matériau désagrégé à la brosse ou au pinceau et le soufflage des joints avec de l'air à pression préalablement au jointoiement, l'élimination du matériau excédant, le nettoyage du revêtement, l'enlèvement et l'entassement des restes générés.
Inclut: Vidange et nettoyage des joints. Déversement du matériau de jointoiement. Nettoyage du revêtement. Retrait et entassement des restes générés.
Critère de métré de projet: Surface mesurée selon documentation graphique du Projet.
Critère de mesure de l'ouvrage: On mesurera la surface réellement exécutée selon les spécifications du Projet.

| Code | U | Désignation | Quantité | Prix | Montant |
|---|---|---|---|---|---|
| mt09mcr080a | kg | Mortier de joints de résines réactives RG, pour joint ouvert entre 3 et 15 mm, selon NF EN 13888. (matériau) | 0.300 | 10.31 | 3.09 |
| mq08lch030 | h | Équipement de jet d'air à pression. (matériel) | 0.060 | 2.11 | 0.13 |
| mo077 | h | Ouvrier professionnel II/OP construction. (main-d'œuvre) | 0.332 | 2.30 | 0.76 |
| mo113 | h | Ouvrier d'exécution I/OE1 construction. (main-d'œuvre) | 0.332 | 2.21 | 0.73 |
| % | % | Coûts directs complémentaires | 2 % | 4.71 | 0.09 |
|  |  | Coûts directs |  |  | 4.80 |
