# Revêtement de sol de moquette de fibre synthétique 100% polyamide, poil coupé, fournie en dalles de 50x50 cm, placée avec un adhésif de contact

- Propriété du fichier: CYPE INGENIEROS, S.A.
- Format: FIEBDC-3/2002
- Zone géographique: Gabon
- Devise: XAF
- Coûts indirects: 3.00 %
- Frais généraux: 13.00 %
- Bénéfice: 6.00 %
- TVA: 18.00 %

**FST010** m² Revêtement de sol de moquette de fibre synthétique 100% polyamide, poil coupé, fournie en dalles de 50x50 cm, placée avec un adhésif de contact.
Revêtement de sol de moquette de fibre synthétique 100% polyamide, poil coupé, fabriquée par procédé tufting, fournie en dalles de 50x50 cm, placée avec un adhésif de contact. Comprend l'adhésif de contact, la réalisation des joints du revêtement de sol textile, la suppression et le nettoyage du matériau excédant et le nettoyage final du revêtement de sol.
Inclut: Implantation. Application de la couche d'adhésif de contact. Recoupe du revêtement de sol. Application de l'adhésif de contact sur le revêtement de sol. Mise en place du revêtement. Suppression et nettoyage du matériau excédant. Nettoyage final du revêtement.
Critère de métré de projet: Surface utile, mesurée selon documentation graphique du Projet.
Critère de mesure de l'ouvrage: On mesurera la surface réellement exécutée selon les spécifications du Projet.

| Code | U | Désignation | Quantité | Prix | Montant |
|---|---|---|---|---|---|
| mt18dww010 | kg | Adhésif de contact à base de résine acrylique en dispersion aqueuse, pour revêtement de sol en caoutchouc, linoléum, PVC, moquette et textile. (matériau) | 0.250 | 3975.52 | 993.88 |
| mt18dte010d | m² | Moquette de fibre synthétique 100% polyamide, poil coupé, fabriquée par procédé tufting, fournie en dalles de 50x50 cm. (matériau) | 1.050 | 27157.47 | 28515.34 |
| mo027 | h | Compagnon professionnel III/CP2 poseur de moquettes et de revêtements textiles. (main-d'œuvre) | 0.270 | 2836.67 | 765.90 |
| mo065 | h | Ouvrier professionnel II/OP poseur de moquettes et de revêtements textiles. (main-d'œuvre) | 0.270 | 1808.49 | 488.29 |
| % | % | Frais de chantier des unités d'ouvrage | 2 % | 30763.41 | 615.27 |
|  |  | Coûts directs |  |  | 31378.68 |
