# Bande protectrice

- Propriété du fichier: CYPE Ingenieros S.A.
- Format: FIEBDC-3/2016
- Logiciel: Générateur de prix de la construction. CYPE Ingenieros, S.A.
- Date: 13/12/2022
- Zone géographique: Gabon
- Devise: XAF
- Coûts indirects: 3 %
- Frais généraux: 13 %
- Bénéfice: 6 %
- TVA: 18 %

## F Aménagements et finitions

### FZ Zones communes

#### FZL Couloirs

**FZL030** m Bande protectrice.
Bande protectrice en PVC, de 90 mm de largeur et 3,2 mm d'épaisseur, de couleur jaune, fixée avec adhésif en polyuréthane au parement. Comprend les découpes et les liaisons.
Inclut: Implantation. Fixation de la bande au parement vertical.
Critère pour le métré: Longueur mesurée aux axes, selon documentation graphique du Projet.
Critère pour le mémoire: On mesurera, aux axes, la longueur réellement exécutée selon les spécifications du Projet.

| Code | U | Désignation | Quantité | Prix | Montant |
|---|---|---|---|---|---|
| mt53pdi010ab | m | Bande protectrice en PVC, de 90 mm de largeur et 3,2 mm d'épaisseur, de couleur jaune. (matériau) | 1.05 | 9888.16 | 10382.568 |
| mt47adc110a | kg | Adhésif spécial de polyuréthane bicomposant. (matériau) | 0.27 | 4020.16 | 1085.443 |
| mo011 | h | Compagnon professionnel III/CP2 monteur. (main-d'œuvre) | 0.06 | 3795.37 | 227.722 |
| mo080 | h | Ouvrier professionnel II/OP monteur. (main-d'œuvre) | 0.06 | 2368.57 | 142.114 |
| % | % | Frais de chantier des unités d'ouvrage | 2 % | 11837.847 | 236.757 |
|  |  | Coûts directs |  |  | 12074.604 |

Déchets:
- pose: mt53pdi010ab Bande protectrice en PVC, de 90 mm de largeur et 3,2 mm d'épaisseur, de couleur jaune; facteur de déchet 0.028
- pose: mt47adc110a Adhésif spécial de polyuréthane bicomposant; facteur de déchet 0.038685

## Ressources

**mt53pdi010ab** m Bande protectrice en PVC, de 90 mm de largeur et 3,2 mm d'épaisseur, de couleur jaune
Données techniques: Coût énergétique 18.007 MJ; Émission de CO2 1.966 kg; Code CED 17 02 03; Masse de l'élément 0.4 kg; Volume 0.000667 m3
Déchets:
- emballage: re170203 Plastique. (composant de déchet); quantité 0.003 kg; Code CED 17 02 03; Masse de l'élément 1 kg; Volume 0.001667 m3

**mt47adc110a** kg Adhésif spécial de polyuréthane bicomposant
Données techniques: Coût énergétique 144.471 MJ; Émission de CO2 7.014 kg; Code CED 17 09 04; Masse de l'élément 1 kg; Volume 0.000667 m3
Déchets:
- emballage: re170203 Plastique; quantité 0.003 kg
