# Bande protectrice

- Propriété du fichier: CYPE Ingenieros S.A.
- Format: FIEBDC-3/2016
- Logiciel: Générateur de prix de la construction. CYPE Ingenieros, S.A.
- Date: 13/12/2022
- Zone géographique: Gabon
- Devise: XAF
- Coûts indirects: 3 %
- Frais généraux: 13 %
- Bénéfice: 6 %
- TVA: 18 %

## F Aménagements et finitions

### FZ Zones communes

#### FZL Couloirs

**FZL030** m Bande protectrice.
Bande protectrice en PVC, de 260 mm de largeur et 4,5 mm d'épaisseur, de couleur grise, fixée avec vis au parement. Comprend les découpes et les liaisons.
Inclut: Implantation des points de fixation. Fixation de la bande au parement vertical.
Critère pour le métré: Longueur mesurée aux axes, selon documentation graphique du Projet.
Critère pour le mémoire: On mesurera, aux axes, la longueur réellement exécutée selon les spécifications du Projet.

| Code | U | Désignation | Quantité | Prix | Montant |
|---|---|---|---|---|---|
| mt53pdi010ea | m | Bande protectrice en PVC, de 260 mm de largeur et 4,5 mm d'épaisseur, de couleur grise. (matériau) | 1.05 | 24001.3 | 25201.365 |
| mt12ppl016 | U | Vis autoformeuse protégée contre l'oxydation. (matériau) | 4 | 35.76 | 143.040 |
| mo011 | h | Compagnon professionnel III/CP2 monteur. (main-d'œuvre) | 0.06 | 3795.37 | 227.722 |
| mo080 | h | Ouvrier professionnel II/OP monteur. (main-d'œuvre) | 0.06 | 2368.57 | 142.114 |
| % | % | Frais de chantier des unités d'ouvrage | 2 % | 25714.241 | 514.285 |
|  |  | Coûts directs |  |  | 26228.526 |

Déchets:
- pose: mt53pdi010ea Bande protectrice en PVC, de 260 mm de largeur et 4,5 mm d'épaisseur, de couleur grise; facteur de déchet 0.028
- pose: mt12ppl016 Vis autoformeuse protégée contre l'oxydation; facteur de déchet 0.01

## Ressources

**mt53pdi010ea** m Bande protectrice en PVC, de 260 mm de largeur et 4,5 mm d'épaisseur, de couleur grise
Données techniques: Coût énergétique 72.483 MJ; Émission de CO2 7.969 kg; Code CED 17 02 03; Masse de l'élément 1.63 kg; Volume 0.002717 m3
Déchets:
- emballage: re170203 Plastique. (composant de déchet); quantité 0.003 kg; Code CED 17 02 03; Masse de l'élément 1 kg; Volume 0.001667 m3

**mt12ppl016** U Vis autoformeuse protégée contre l'oxydation
Données techniques: Coût énergétique 0.062 MJ; Émission de CO2 0.010 kg; Code CED 17 04 05; Masse de l'élément 0.0013 kg
Déchets:
- emballage: re150101 Emballages en papier et en carton. (composant de déchet); quantité 0.001 kg; Code CED 15 01 01; Masse de l'élément 1 kg; Volume 0.001333 m3
