# Mise en place des injecteurs externes, dans un fissure d'élément en béton

- Propriété du fichier: CYPE Ingenieros S.A.
- Format: FIEBDC-3/2016
- Logiciel: Générateur de prix de la construction. CYPE Ingenieros, S.A.
- Date: 08/03/2023
- Zone géographique: Gabon
- Devise: XAF
- Coûts indirects: 3 %
- Frais généraux: 13 %
- Bénéfice: 6 %
- TVA: 18 %

## G Structure et gros oeuvre

### GA Transformations et réparations

#### GAE Réparation d'éléments en béton

**GAE240** m Mise en place des injecteurs externes, dans un fissure d'élément en béton.
Mise en place des injecteurs externes, tous les 25 cm, dans un fissure d'élément en béton, avec adhésif thixotropique à deux composants à base de résine époxy.
Critère d'évaluation économique: Le prix ne comprend pas l'injection de la résine.
Inclut: Implantation. Fixation des injecteurs. Retrait des injecteurs.
Critère pour le métré: Longueur mesurée selon documentation graphique du Projet.
Critère pour le mémoire: On mesurera la longueur réellement exécutée selon les spécifications du Projet.

| Code | U | Désignation | Quantité | Prix | Montant |
|---|---|---|---|---|---|
| mt09reh121 | U | Couvercle injecteur externe. (matériau) | 4 | 310.55 | 1242.200 |
| mt09reh122 | U | Injecteur externe. (matériau) | 4 | 1011.09 | 4044.360 |
| mt09reh120a | kg | Adhésif thixotropique à deux composants à base de résine époxy, pour l'union correcte du béton frais et du béton durci ou pour améliorer l'adhérence du béton durci et de l'acier, selon NF EN 1504-7. (matériau) | 0.2 | 8392.5 | 1678.500 |
| mo020 | h | Compagnon professionnel III/CP2 construction. (main-d'œuvre) | 0.414 | 3834.02 | 1587.284 |
| mo112 | h | Ouvrier d'exécution I/OE2 construction. (main-d'œuvre) | 0.466 | 2403.65 | 1120.101 |
| % | % | Frais de chantier des unités d'ouvrage | 2 % | 9672.445 | 193.449 |
|  |  | Coûts directs |  |  | 9865.894 |

Déchets:
- pose: mt09reh120a; facteur de déchet 0.03

## Ressources

**mt09reh120a** kg Adhésif thixotropique à deux composants à base de résine époxy
Données techniques: Coût énergétique 86.761 MJ; Émission de CO2 3.294 kg; Code CED 17 09 04; Masse de l'élément 1 kg; Volume 0.000667 m3
Déchets:
- emballage: re170203 Plastique. (composant de déchet); quantité 0.003 kg; Code CED 17 02 03; Masse de l'élément 1 kg; Volume 0.001667 m3
