# Réparation structurale du béton, avec du mortier à prise rapide à base de ciment, modifié avec des polymères

- Propriété du fichier: CYPE Ingenieros S.A.
- Format: FIEBDC-3/2016
- Logiciel: Générateur de prix de la construction. CYPE Ingenieros, S.A.
- Date: 09/04/2024
- Zone géographique: Gabon
- Devise: XAF
- Coûts indirects: 3 %
- Frais généraux: 13 %
- Bénéfice: 6 %
- TVA: 18 %

## G Structure et gros oeuvre

### GA Transformations et réparations

#### GAE Réparation d'éléments en béton

**GAE030** m² Réparation structurale du béton, avec du mortier à prise rapide à base de ciment, modifié avec des polymères.
Application manuelle de mortier thixotropique, à prise rapide (15 minutes), modifié avec des polymères, renforcé avec des fibres, résistant aux sulfates, à retrait compensé, avec une résistance à la compression à 28 jours supérieure ou égale à 25 N/mm² et un module d'élasticité supérieur ou égal à 15000 N/mm², classe R3, type PCC, selon NF EN 1504-3, Euroclasse A1 de réaction au feu, selon NF EN 13501-1, en couche de 15 mm d'épaisseur moyenne, avec finition superficielle talochée avec taloche éponge ou taloche en bois, pour la réparation et le renfort structural d'élément en béton.
Inclut: Préparation du mélange. Application du produit. Profilage des arêtes. Séchage.
Critère pour le métré: Surface mesurée selon documentation graphique du Projet.
Critère pour le mémoire: On mesurera la surface réellement exécutée selon les spécifications du Projet.

| Code | U | Désignation | Quantité | Prix | Montant |
|---|---|---|---|---|---|
| mt09reo040d | kg | Mortier thixotropique, à prise rapide (15 minutes), modifié avec des polymères, renforcé avec des fibres, résistant aux sulfates, à retrait compensé, avec une résistance à la compression à 28 jours supérieure ou égale à 25 N/mm² et un module d'élasticité supérieur ou égal à 15000 N/mm², classe R3, type PCC, selon NF EN 1504-3, Euroclasse A1 de réaction au feu, selon NF EN 13501-1, pour réparation structurale du béton. (matériau) | 28.5 | 847.31 | 24148.335 |
| mt08aaa010a | m³ | Eau. (matériau) | 0.004 | 1108.9 | 4.436 |
| mo020 | h | Compagnon professionnel III/CP2 construction. (main-d'œuvre) | 0.483 | 4151.67 | 2005.257 |
| mo113 | h | Ouvrier d'exécution I/OE1 construction. (main-d'œuvre) | 0.483 | 2561.25 | 1237.084 |
| % | % | Frais de chantier des unités d'ouvrage | 2 % | 27395.112 | 547.902 |
|  |  | Coûts directs |  |  | 27943.014 |

Déchets:
- pose: mt09reo040d; facteur de déchet 0.0063

## Ressources

**mt09reo040d** kg Mortier thixotropique
Données techniques: Coût énergétique 7.684 MJ; Émission de CO2 0.474 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3

**mt08aaa010a** m³ Eau
Données techniques: Coût énergétique 60.000 MJ; Émission de CO2 30.000 kg
