# Poutre en bois scié de pin, de 100x200 mm de section, avec finition brossée

- Propriété du fichier: CYPE INGENIEROS, S.A.
- Format: FIEBDC-3/2002
- Zone géographique: Gabon
- Devise: XAF
- Coûts indirects: 3.00 %
- Frais généraux: 13.00 %
- Bénéfice: 6.00 %
- TVA: 18.00 %

**GOB040** m³ Poutre en bois scié de pin, de 100x200 mm de section, avec finition brossée.
Poutre en bois scié de pin, de 100x200 mm de section, avec finition brossée.
Inclut: Implantation et marquage des axes, aux points d'appui des poutres. Mise en place et fixation provisoire de la poutre. Aplomb et nivellement. Exécution des assemblages. Vérification finale de l'aplomb et des niveaux.
Critère de métré de projet: Volume mesuré selon documentation graphique du Projet, en s'appuyant sur les plus grandes dimensions transversales pour les pièces n'ayant pas de sections rectangulaires ou carrées, et la longueur comprenant les appuis.
Critère de mesure de l'ouvrage: On mesurera le volume réellement exécuté selon les spécifications du Projet, en s'appuyant sur les plus grandes dimensions transversales pour les pièces n'ayant pas de sections rectangulaires ou carrées, les appuis étant compris dans la longueur. Tous les éléments intégrants de la structure signalés dans les plans et les détails du projet seront considérés comme inclus.

| Code | U | Désignation | Quantité | Prix | Montant |
|---|---|---|---|---|---|
| mt07mee101cq | m³ | Bois scié de pin pour poutres, de jusqu'à 5 m de longueur, de 100x200 mm de section, avec finition brossée. (matériau) | 1.000 | 310185.98 | 310185.98 |
| mo048 | h | Compagnon professionnel III/CP2 charpentier bois. (main-d'œuvre) | 9.572 | 2960.47 | 28337.62 |
| mo095 | h | Ouvrier professionnel II/OP charpentier bois. (main-d'œuvre) | 4.611 | 1886.90 | 8700.50 |
| % | % | Coûts directs complémentaires | 2 % | 347224.10 | 6944.48 |
|  |  | Coûts directs |  |  | 354168.58 |
