# Essai sur briques en terre cuite à revêtir

- Propriété du fichier: CYPE Ingenieros S.A.
- Format: FIEBDC-3/2016
- Logiciel: Générateur de prix de la construction. CYPE Ingenieros, S.A.
- Date: 09/04/2024
- Zone géographique: Gabon
- Devise: XAF
- Coûts indirects: 3 %
- Frais généraux: 13 %
- Bénéfice: 6 %
- TVA: 18 %

## Q Contrôle de qualité et essais

### QL Matériaux céramiques

#### QLL Briques

**QLL010** U Essai sur briques en terre cuite à revêtir.
Essais à réaliser en laboratoire accrédité dans le domaine technique correspondant, sur un échantillon de brique en terre cuite à revêtir, pris sur chantier, pour la détermination des caractéristiques suivantes: tolérance dimensionnelle, forme et aspect selon NF EN 772-16. Comprend le déplacement au site et le rapport des résultats.
Inclut: Déplacement sur chantier. Prise d'échantillons. Réalisation de l'essai. Rédaction d'un rapport des résultats des essais réalisés.
Critère pour le métré: Essai à réaliser, selon documentation du Plan de contrôle de qualité.

| Code | U | Désignation | Quantité | Prix | Montant |
|---|---|---|---|---|---|
| mt49des010 | U | Répercussion de déplacement sur site pour la prise d'échantillons. (matériau) | 1 | 638.2 | 638.200 |
| mt49lch020 | U | Prise sur chantier d'échantillons de briques en terre cuite, dont le poids ne dépasse pas 50 kg. (matériau) | 1 | 26485.26 | 26485.260 |
| mt49lch090 | U | Essai pour déterminer la tolérance dimensionnelle, forme et aspect d'un échantillon de briques en terre cuite, selon NF EN 772-16. (matériau) | 1 | 85777.41 | 85777.410 |
| mt49lch030 | U | Rapport des résultats des essais réalisés sur un échantillon de briques en terre cuite. (matériau) | 1 | 82845.15 | 82845.150 |
| % | % | Frais de chantier des unités d'ouvrage | 2 % | 195746.020 | 3914.920 |
|  |  | Coûts directs |  |  | 199660.940 |
