# Visite sur site du laboratoire, situé à une distance de plus de 30 km

- Propriété du fichier: CYPE INGENIEROS, S.A.
- Format: FIEBDC-3/2002
- Zone géographique: Gabon
- Devise: XAF
- Coûts indirects: 3.00 %
- Frais généraux: 13.00 %
- Bénéfice: 6.00 %
- TVA: 18.00 %

**QRI070** U Visite sur site du laboratoire, situé à une distance de plus de 30 km.
Visite sur site du laboratoire, situé à une distance de plus de 30 km.
Inclut: Déplacement sur chantier.
Critère de métré de projet: Estimation en fonction de la taille de l'ouvrage.
Critère de mesure de l'ouvrage: Le nombre de visites réalisées sera mesuré par un laboratoire accrédité.

| Code | U | Désignation | Quantité | Prix | Montant |
|---|---|---|---|---|---|
| mt49prs200b | U | Visite sur site du laboratoire, situé à une distance de plus de 30 km. (matériau) | 1.000 | 206520.66 | 206520.66 |
| % | % | Frais de chantier des unités d'ouvrage | 2 % | 206520.66 | 4130.41 |
|  |  | Coûts directs |  |  | 210651.07 |
