# Robinetterie électronique constituée de robinet électronique, éléments de connexion, transformateur 230/12 V, électrovanne et une vanne de passage

- Propriété du fichier: CYPE INGENIEROS, S.A.
- Format: FIEBDC-3/2002
- Zone géographique: Gabon
- Devise: XAF
- Coûts indirects: 3.00 %
- Frais généraux: 13.00 %
- Bénéfice: 6.00 %
- TVA: 18.00 %

**TBW130** U Robinetterie électronique constituée de robinet électronique, éléments de connexion, transformateur 230/12 V, électrovanne et une vanne de passage.
Robinetterie électronique constituée de robinet électronique avec actionnement de la commande par infrarouges, pour urinoir, décharge d'1 litre, fixation rapide, alimentation par transformateur 230/12 V. Comprend éléments de connexion, transformateur 230/12 V, électrovanne et une vanne de passage. Totalement installée, connectée, testée et en fonctionnement.
Inclut: Implantation. Mise en place du robinet. Connexion.
Critère de métré de projet: Nombre d'unités prévues, selon documentation graphique du Projet.
Critère de mesure de l'ouvrage: On mesurera le nombre d'unités réellement mises en place selon les spécifications du Projet.

| Code | U | Désignation | Quantité | Prix | Montant |
|---|---|---|---|---|---|
| mt31gsp040bb | U | Robinet électronique avec actionnement de la commande par infrarouges, pour urinoir, décharge d'1 litre, fixation rapide, alimentation par transformateur 230/12 V; y compris éléments de connexion, transformateur 230/12 V, électrovanne et une vanne de passage. (matériau) | 1.000 | 243478.40 | 243478.40 |
| mt37www010 | U | Produits complémentaires pour installations de plomberie. (matériau) | 1.000 | 1204.70 | 1204.70 |
| mo008 | h | Compagnon professionnel III/CP2 plombier. (main-d'œuvre) | 0.643 | 2920.73 | 1878.03 |
| % | % | Frais de chantier des unités d'ouvrage | 2 % | 246561.13 | 4931.22 |
|  |  | Coûts directs |  |  | 251492.35 |
