# Ballon échangeur pour chauffage

- Propriété du fichier: CYPE Ingenieros S.A.
- Format: FIEBDC-3/2016
- Logiciel: Générateur de prix de la construction. CYPE Ingenieros, S.A.
- Date: 09/04/2024
- Zone géographique: Gabon
- Devise: XAF
- Coûts indirects: 3 %
- Frais généraux: 13 %
- Bénéfice: 6 %
- TVA: 18 %

## T Équipements techniques

### TC ECS et chauffage

#### TCE Systèmes de conduction d'eau

**TCE190** U Ballon échangeur pour chauffage.
Ballon échangeur en acier noir, avec échangeur à un serpentin, de sol, 4000 l, hauteur 2310 mm, diamètre 1910 mm, isolation de 50 mm d'épaisseur avec polyuréthane à haute densité, sans CFC, thermomètres, thermostat, bouche latérale DN 400. Comprend les vannes d'isolement, les éléments de montage et les accessoires nécessaires à son bon fonctionnement.
Inclut: Implantation. Mise en place. Connexion. Contrôle de son bon fonctionnement.
Critère pour le métré: Nombre d'unités prévues, selon documentation graphique du Projet.
Critère pour le mémoire: On mesurera le nombre d'unités réellement exécutées selon les spécifications du Projet.

| Code | U | Désignation | Quantité | Prix | Montant |
|---|---|---|---|---|---|
| mt38csg410o | U | Ballon échangeur en acier noir, avec échangeur à un serpentin, de sol, 4000 l, hauteur 2310 mm, diamètre 1910 mm, isolation de 50 mm d'épaisseur avec polyuréthane à haute densité, sans CFC, thermomètres, thermostat, bouche latérale DN 400. (matériau) | 1 | 4494452.78 | 4494452.780 |
| mt37sve010i | U | Vanne à sphère en laiton nickelé à visser de 3". (matériau) | 2 | 98613.5 | 197227.000 |
| mt37sve010g | U | Vanne à sphère en laiton nickelé à visser de 2". (matériau) | 2 | 33964.27 | 67928.540 |
| mt38www010 | U | Produits complémentaires pour installation de chauffage. (matériau) | 1 | 1448.88 | 1448.880 |
| mo004 | h | Compagnon professionnel III/CP2 chauffagiste. (main-d'œuvre) | 3.634 | 4266.11 | 15503.044 |
| mo103 | h | Ouvrier professionnel II/OP chauffagiste. (main-d'œuvre) | 3.634 | 2656.75 | 9654.630 |
| % | % | Frais de chantier des unités d'ouvrage | 2 % | 4786214.874 | 95724.297 |
|  |  | Coûts directs |  |  | 4881939.171 |

## Ressources

**mt38csg410o** U Ballon échangeur en acier noir
Données techniques: Coût énergétique 27949.215 MJ; Émission de CO2 1170.307 kg
Déchets:
- emballage: re150101 Emballages en papier et en carton. (composant de déchet); quantité 2.647 kg; Code CED 15 01 01; Masse de l'élément 1 kg; Volume 0.001333 m3
- emballage: re170201 Bois. (composant de déchet); quantité 0.664 kg; Code CED 17 02 01; Masse de l'élément 1 kg; Volume 0.000909 m3

**mt37sve010i** U Vanne à sphère en laiton nickelé à visser de 3"
Données techniques: Coût énergétique 3865.440 MJ; Émission de CO2 259.662 kg
Déchets:
- emballage: re150101 Emballages en papier et en carton; quantité 0.073 kg

**mt37sve010g** U Vanne à sphère en laiton nickelé à visser de 2"
Données techniques: Coût énergétique 1932.739 MJ; Émission de CO2 129.861 kg
Déchets:
- emballage: re150101 Emballages en papier et en carton; quantité 0.072 kg
