# Luminaire carré de plafond Downlight à optique orientable

- Propriété du fichier: CYPE Ingenieros S.A.
- Format: FIEBDC-3/2016
- Logiciel: Générateur de prix de la construction. CYPE Ingenieros, S.A.
- Date: 02/07/2021
- Zone géographique: Gabon
- Devise: XAF
- Coûts indirects: 3 %
- Frais généraux: 13 %
- Bénéfice: 6 %
- TVA: 18 %

## T Équipements techniques

### TE Éclairage

#### TEI Équipements intérieurs

**TEI050** U Luminaire carré de plafond Downlight à optique orientable, de 100x100x71 mm, pour 1 DEL de 4 W, de couleur blanc chaud (3000K); avec cadre extérieur et corps intérieur d'aluminium injecté, finition thermo-émaillée, de couleur blanche; protection IP20 et isolation classe F. Installation encastrée. Comprend les lampes.

| Code | U | Désignation | Quantité | Prix | Montant |
|---|---|---|---|---|---|
| mt34ode440ae | U | Luminaire carré de plafond Downlight à optique orientable, de 100x100x71 mm, pour 1 DEL de 4 W, de couleur blanc chaud (3000K); avec cadre extérieur et corps intérieur d'aluminium injecté, finition thermo-émaillée, de couleur blanche; protection IP20 et isolation classe F. (matériau) | 1 | 92641.3 | 92641.300 |
| mo003 | h | Compagnon professionnel III/CP2 électricien. (main-d'œuvre) | 0.488 | 2989.51 | 1458.881 |
| mo102 | h | Ouvrier professionnel II/OP électricien. (main-d'œuvre) | 0.488 | 1858.01 | 906.709 |
| % | % | Frais de chantier des unités d'ouvrage | 2 % | 95006.890 | 1900.138 |
|  |  | Coûts directs |  |  | 96907.028 |

## Ressources

**mt34ode440ae** U Luminaire carré de plafond Downlight à optique orientable
Données techniques: Coût énergétique 173.976 MJ; Émission de CO2 4.797 kg
Déchets:
- emballage: re150101 Emballages en papier et en carton. (composant de déchet); quantité 0.133 kg; Code CED 15 01 01; Masse de l'élément 1 kg; Volume 0.001333 m3
- emballage: re170203 Plastique. (composant de déchet); quantité 0.067 kg; Code CED 17 02 03; Masse de l'élément 1 kg; Volume 0.001667 m3
