# Luminaire carré de plafond Downlight

- Propriété du fichier: CYPE Ingenieros S.A.
- Format: FIEBDC-3/2016
- Logiciel: Générateur de prix de la construction. CYPE Ingenieros, S.A.
- Date: 02/07/2021
- Zone géographique: Gabon
- Devise: XAF
- Coûts indirects: 3 %
- Frais généraux: 13 %
- Bénéfice: 6 %
- TVA: 18 %

## T Équipements techniques

### TE Éclairage

#### TEI Équipements intérieurs

**TEI050** U Luminaire carré de plafond Downlight, de 232x232x115 mm, pour 2 lampes fluorescentes TC-DEL de 26 W; avec cadre extérieur et corps intérieur de polycarbonate injecté, de couleur blanche; réflecteur métallisé et ballast électronique; protection IP20 et isolation classe F. Installation encastrée. Comprend les lampes.

| Code | U | Désignation | Quantité | Prix | Montant |
|---|---|---|---|---|---|
| mt34lam040hd | U | Luminaire carré de plafond Downlight, de 232x232x115 mm, pour 2 lampes fluorescentes TC-DEL de 26 W; avec cadre extérieur et corps intérieur de polycarbonate injecté, de couleur blanche; réflecteur métallisé et ballast électronique; protection IP20 et isolation classe F. (matériau) | 1 | 78277.8 | 78277.800 |
| mt34tuf020q | U | Lampe fluorescente compacte TC-DEL de 26 W. (matériau) | 2 | 3846.45 | 7692.900 |
| mo003 | h | Compagnon professionnel III/CP2 électricien. (main-d'œuvre) | 0.488 | 2989.51 | 1458.881 |
| mo102 | h | Ouvrier professionnel II/OP électricien. (main-d'œuvre) | 0.488 | 1858.01 | 906.709 |
| % | % | Frais de chantier des unités d'ouvrage | 2 % | 88336.290 | 1766.726 |
|  |  | Coûts directs |  |  | 90103.016 |

## Ressources

**mt34lam040hd** U Luminaire carré de plafond Downlight
Données techniques: Coût énergétique 111.689 MJ; Émission de CO2 5.498 kg
Déchets:
- emballage: re150101 Emballages en papier et en carton. (composant de déchet); quantité 0.124 kg; Code CED 15 01 01; Masse de l'élément 1 kg; Volume 0.001333 m3
- emballage: re170203 Plastique. (composant de déchet); quantité 0.062 kg; Code CED 17 02 03; Masse de l'élément 1 kg; Volume 0.001667 m3
