# Luminaire suspendu

- Propriété du fichier: CYPE Ingenieros S.A.
- Format: FIEBDC-3/2016
- Logiciel: Générateur de prix de la construction. CYPE Ingenieros, S.A.
- Date: 07/04/2022
- Zone géographique: Gabon
- Devise: XAF
- Coûts indirects: 3 %
- Frais généraux: 13 %
- Bénéfice: 6 %
- TVA: 18 %

## T Équipements techniques

### TE Éclairage

#### TEI Équipements intérieurs

**TEI120** U Luminaire suspendu.
Luminaire suspendu pour montage en ligne continue, de 2960x80x40 mm, pour 2 lampes fluorescentes T5 de 49 W à lumière directe + 1 lampe fluorescente T5 de 24 W à lumière indirecte, avec corps en aluminium extrudé de couleur RAL 9006; diffuseur acrylique opalin; liaison intermédiaire de profilés; système de suspension par tige de 50 cm de longueur; réflecteur en tôle d'acier, finition thermo-émaillée, de couleur blanche; protection IP20 et isolation classe F. Comprend les lampes.
Inclut: Implantation. Montage, connexion et contrôle de son bon fonctionnement.
Critère pour le métré: Nombre d'unités prévues, selon documentation graphique du Projet.
Critère pour le mémoire: On mesurera le nombre d'unités réellement exécutées selon les spécifications du Projet.

| Code | U | Désignation | Quantité | Prix | Montant |
|---|---|---|---|---|---|
| mt34ode090d | U | Luminaire suspendu pour montage en ligne continue, de 2960x80x40 mm, pour 2 lampes fluorescentes T5 de 49 W à lumière directe + 1 lampe fluorescente T5 de 24 W à lumière indirecte, avec corps en aluminium extrudé de couleur RAL 9006; diffuseur acrylique opalin; liaison intermédiaire de profilés; système de suspension par tige de 50 cm de longueur; réflecteur en tôle d'acier, finition thermo-émaillée, de couleur blanche; protection IP20 et isolation classe F. (matériau) | 1 | 210051 | 210051.000 |
| mt34tuf010f | U | Tube fluorescent T5 de 49 W. (matériau) | 2 | 5351.25 | 10702.500 |
| mt34tuf010b | U | Tube fluorescent T5 de 24 W. (matériau) | 1 | 4403.36 | 4403.360 |
| mo003 | h | Compagnon professionnel III/CP2 électricien. (main-d'œuvre) | 0.241 | 3412.24 | 822.350 |
| mo102 | h | Ouvrier professionnel II/OP électricien. (main-d'œuvre) | 0.241 | 2123.32 | 511.720 |
| % | % | Frais de chantier des unités d'ouvrage | 2 % | 226490.930 | 4529.819 |
|  |  | Coûts directs |  |  | 231020.749 |

## Ressources

**mt34ode090d** U Luminaire suspendu pour montage en ligne continue
Données techniques: Coût énergétique 525.039 MJ; Émission de CO2 37.697 kg
Déchets:
- emballage: re150101 Emballages en papier et en carton. (composant de déchet); quantité 0.18 kg; Code CED 15 01 01; Masse de l'élément 1 kg; Volume 0.001333 m3
- emballage: re170203 Plastique. (composant de déchet); quantité 0.09 kg; Code CED 17 02 03; Masse de l'élément 1 kg; Volume 0.001667 m3
