# Luminaire pour garage

- Propriété du fichier: CYPE Ingenieros S.A.
- Format: FIEBDC-3/2016
- Logiciel: Générateur de prix de la construction. CYPE Ingenieros, S.A.
- Date: 22/09/2023
- Zone géographique: Gabon
- Devise: XAF
- Coûts indirects: 3 %
- Frais généraux: 13 %
- Bénéfice: 6 %
- TVA: 18 %

## T Équipements techniques

### TE Éclairage

#### TEI Équipements intérieurs

**TEI020** U Luminaire pour garage.
Luminaire, de 1276x170x100 mm, pour 2 lampes fluorescentes TL de 36 W, avec corps en polyester renforcé de fibre de verre; réflecteur intérieur en tôle d'acier, finition thermo-émaillée, de couleur blanche; diffuseur en méthacrylate; ballast magnétique; protection IP65 et rendement supérieur à 65%. Installation sur la surface du plafond dans un garage. Comprend les lampes.
Inclut: Implantation. Montage, connexion et contrôle de son bon fonctionnement.
Critère pour le métré: Nombre d'unités prévues, selon documentation graphique du Projet.
Critère pour le mémoire: On mesurera le nombre d'unités réellement exécutées selon les spécifications du Projet.

| Code | U | Désignation | Quantité | Prix | Montant |
|---|---|---|---|---|---|
| mt34ode100eee | U | Luminaire, de 1276x170x100 mm, pour 2 lampes fluorescentes TL de 36 W, avec corps en polyester renforcé de fibre de verre; réflecteur intérieur en tôle d'acier, finition thermo-émaillée, de couleur blanche; diffuseur en méthacrylate; ballast magnétique; protection IP65 et rendement supérieur à 65%. (matériau) | 1 | 23563.33 | 23563.330 |
| mt34tuf010l | U | Tube fluorescent TL de 36 W. (matériau) | 2 | 7144.3 | 14288.600 |
| mo003 | h | Compagnon professionnel III/CP2 électricien. (main-d'œuvre) | 0.361 | 3939.68 | 1422.224 |
| mo102 | h | Ouvrier professionnel II/OP électricien. (main-d'œuvre) | 0.361 | 2453.79 | 885.818 |
| % | % | Frais de chantier des unités d'ouvrage | 2 % | 40159.972 | 803.199 |
|  |  | Coûts directs |  |  | 40963.171 |

## Ressources

**mt34ode100eee** U Luminaire, de 1276x170x100 mm
Données techniques: Coût énergétique 215.982 MJ; Émission de CO2 10.258 kg
Déchets:
- emballage: re150101 Emballages en papier et en carton. (composant de déchet); quantité 0.09 kg; Code CED 15 01 01; Masse de l'élément 1 kg; Volume 0.001333 m3
- emballage: re170203 Plastique. (composant de déchet); quantité 0.045 kg; Code CED 17 02 03; Masse de l'élément 1 kg; Volume 0.001667 m3
