# Descente visible de pièces céramiques

- Propriété du fichier: CYPE Ingenieros S.A.
- Format: FIEBDC-3/2016
- Logiciel: Générateur de prix de la construction. CYPE Ingenieros, S.A.
- Date: 09/04/2024
- Zone géographique: Gabon
- Devise: XAF
- Coûts indirects: 3 %
- Frais généraux: 13 %
- Bénéfice: 6 %
- TVA: 18 %

## T Équipements techniques

### TQ Installations d'évacuation des eaux usées

#### TQN Colonnes et descentes

**TQN050** m Descente visible de pièces céramiques.
Descente du réseau d'évacuation des eaux pluviales, formée de tubes coniques en terre cuite, placés avec du mortier de ciment, confectionné sur chantier, dosage 1:5. Comprend le matériau auxiliaire pour le montage et la fixation à l'ouvrage, les accessoires et les pièces spéciales.
Inclut: Implantation du parcours de la descente et de la situation des éléments de fixation. Présentation à sec des tubes. Fixation des produits complémentaires pour le montage et la fixation à l'ouvrage. Montage, connexion et contrôle de son bon fonctionnement.
Critère pour le métré: Longueur mesurée selon documentation graphique du Projet.
Critère pour le mémoire: On mesurera la longueur réellement exécutée selon les spécifications du Projet.

| Code | U | Désignation | Quantité | Prix | Montant |
|---|---|---|---|---|---|
| mt36cba020a | U | Tube conique en terre cuite, pour descente circulaire, de 27 cm de longueur. (matériau) | 5.5 | 2811.53 | 15463.415 |
| mt36cba021 | U | Crochet de fixation pour tuyau conique en terre cuite. (matériau) | 2 | 4881.36 | 9762.720 |
| mt08aaa010a | m³ | Eau. (matériau) | 0.006 | 1108.9 | 6.653 |
| mt01arg005a | t | Sable de carrière, pour mortier confectionné sur le chantier. (matériau) | 0.016 | 12185.06 | 194.961 |
| mt08cem000a | kg | Ciment gris en sacs. (matériau) | 3 | 80.58 | 241.740 |
| mq06hor010 | h | Bétonnière électrique avec une capacité de gâchage de 160 l. (matériel) | 0.008 | 1842.12 | 14.737 |
| mo008 | h | Compagnon professionnel III/CP2 plombier. (main-d'œuvre) | 0.852 | 4266.11 | 3634.726 |
| mo107 | h | Ouvrier professionnel II/OP plombier. (main-d'œuvre) | 0.949 | 2656.75 | 2521.256 |
| % | % | Frais de chantier des unités d'ouvrage | 2 % | 31840.208 | 636.804 |
|  |  | Coûts directs |  |  | 32477.012 |

Déchets:
- pose: mt01arg005a Sable de carrière, pour mortier confectionné sur le chantier; facteur de déchet 0.00501329
- pose: mt08cem000a Ciment gris en sacs; facteur de déchet 0.00756

## Ressources

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3
