# Chapeau de ventilation en PVC, de 90 mm de diamètre, union collée avec adhésif

- Propriété du fichier: CYPE INGENIEROS, S.A.
- Format: FIEBDC-3/2002
- Zone géographique: Gabon
- Devise: XAF
- Coûts indirects: 3.00 %
- Frais généraux: 13.00 %
- Bénéfice: 6.00 %
- TVA: 18.00 %

**TQN120** U Chapeau de ventilation en PVC, de 90 mm de diamètre, union collée avec adhésif.
Chapeau de ventilation en PVC, de 90 mm de diamètre, pour conduite de ventilation, connecté à l'extrémité supérieure de la colonne avec union collée avec adhésif. Comprend le liquide nettoyeur et l'adhésif pour les tubes et les accessoires de PVC.
Inclut: Implantation. Montage et connexion.
Critère de métré de projet: Nombre d'unités prévues, selon documentation graphique du Projet.
Critère de mesure de l'ouvrage: On mesurera le nombre d'unités réellement exécutées selon les spécifications du Projet.

| Code | U | Désignation | Quantité | Prix | Montant |
|---|---|---|---|---|---|
| mt36vpj030b | U | Chapeau de ventilation en PVC, de 90 mm de diamètre, pour conduite de ventilation. (matériau) | 1.000 | 10225.77 | 10225.77 |
| mt11var009 | l | Liquide nettoyeur pour collage par adhésif de tubes et accessoires en PVC. (matériau) | 0.005 | 10533.41 | 52.67 |
| mt11var010 | l | Adhésif pour tubes et accessoires en PVC. (matériau) | 0.003 | 16050.09 | 48.15 |
| mo008 | h | Compagnon professionnel III/CP2 plombier. (main-d'œuvre) | 0.181 | 2747.17 | 497.24 |
| mo107 | h | Ouvrier professionnel II/OP plombier. (main-d'œuvre) | 0.181 | 1677.39 | 303.61 |
| % | % | Coûts directs complémentaires | 2 % | 11127.44 | 222.55 |
|  |  | Coûts directs |  |  | 11349.99 |
