# Réseau de gaines souples de distribution d'air pour la climatisation

- Propriété du fichier: CYPE INGENIEROS, S.A.
- Format: FIEBDC-3/2002
- Zone géographique: Gabon
- Devise: XAF
- Coûts indirects: 3.00 %
- Frais généraux: 13.00 %
- Bénéfice: 6.00 %
- TVA: 18.00 %

**TVA150** m Réseau de gaines souples de distribution d'air pour la climatisation, constitué de gaine souple de 315 mm de diamètre, constituée d'un complexe de polyester et aluminium avec renfort de fil de fer traité contre l'oxidation en forme de spirale hélicoïdale. Comprend la bande d'aluminium et les éléments de fixation avec une séparation minimale de 1,50 m.
Réseau de gaines souples de distribution d'air pour la climatisation, constitué de gaine souple de 315 mm de diamètre, constituée d'un complexe de polyester et aluminium avec renfort de fil de fer traité contre l'oxidation en forme de spirale hélicoïdale. Comprend la bande d'aluminium et les éléments de fixation avec une séparation minimale de 1,50 m.
Inclut: Implantation du parcours du conduit et de la situation des éléments de fixation. Présentation des gaines souples pour conduite d'air. Mise en place et fixation des gaines souples pour conduite d'air. Contrôle de son bon fonctionnement.
Critère de métré de projet: Longueur mesurée selon documentation graphique du Projet.
Critère de mesure de l'ouvrage: On mesurera la longueur réellement exécutée selon les spécifications du Projet.

| Code | U | Désignation | Quantité | Prix | Montant |
|---|---|---|---|---|---|
| mt42con130r | m | Gaine souple de 315 mm de diamètre, constituée d'un complexe de polyester et aluminium avec renfort de fil de fer traité contre l'oxidation en forme de spirale hélicoïdale; pour conduite d'air dans des installations de climatisation. (matériau) | 1.050 | 2671.00 | 2804.55 |
| mt42con020 | m | Bande autoadhésive en aluminium, de 50 microns d'épaisseur et 65 mm de largeur, à base de résines acryliques, pour le scellage et la fixation de l'isolation. (matériau) | 1.089 | 163.50 | 178.05 |
| mt42con135 | U | Bride et support pour fixation de gaines souples pour conduite d'air dans des installations de climatisation. (matériau) | 0.700 | 1290.75 | 903.53 |
| mo005 | h | Compagnon professionnel III/CP2 installateur de climatisation. (main-d'œuvre) | 0.270 | 2920.73 | 788.60 |
| mo104 | h | Ouvrier professionnel II/OP installateur de climatisation. (main-d'œuvre) | 0.270 | 1805.40 | 487.46 |
| % | % | Frais de chantier des unités d'ouvrage | 2 % | 5162.19 | 103.24 |
|  |  | Coûts directs |  |  | 5265.43 |
