# Unité de sélection de flux de réfrigérant, pour système avec récupération de chaleur

- Propriété du fichier: CYPE Ingenieros S.A.
- Format: FIEBDC-3/2016
- Logiciel: Générateur de prix de la construction. CYPE Ingenieros, S.A.
- Date: 22/09/2023
- Zone géographique: Gabon
- Devise: XAF
- Coûts indirects: 3 %
- Frais généraux: 13 %
- Bénéfice: 6 %
- TVA: 18 %

## T Équipements techniques

### TV Climatisation et ventilation

#### TVB Système Toshiba à débit de réfrigérant variable

**TVB090** U Unité de sélection de flux de réfrigérant, pour système avec récupération de chaleur.
Unité de sélection de flux de réfrigérant, système VRF avec récupération de chaleur, pour gaz R-410A, pour un maximum de 8 unités intérieures, modèle RBM-Y1803FE "TOSHIBA", avec un intervalle de capacité total des unités intérieures connectées en aval de 4 à 6,4, alimentation monophasée (230V/50Hz), de 190x250x160 mm, 5 kg.
Critère d'évaluation économique: Le prix ne comprend ni la canalisation ni le câblage électrique d'alimentation.
Inclut: Implantation. Mise en place et fixation. Connexion aux lignes frigorifiques. Connexion au réseau électrique. Connexion au réseau de tout à l'égout.
Critère pour le métré: Nombre d'unités prévues, selon documentation graphique du Projet.
Critère pour le mémoire: On mesurera le nombre d'unités réellement exécutées selon les spécifications du Projet.

| Code | U | Désignation | Quantité | Prix | Montant |
|---|---|---|---|---|---|
| mt42tsb500n | U | Unité de sélection de flux de réfrigérant, système VRF avec récupération de chaleur, pour gaz R-410A, pour un maximum de 8 unités intérieures, modèle RBM-Y1803FE "TOSHIBA", avec un intervalle de capacité total des unités intérieures connectées en aval de 4 à 6,4, alimentation monophasée (230V/50Hz), de 190x250x160 mm, 5 kg. (matériau) | 1 | 1436356.38 | 1436356.380 |
| mo005 | h | Compagnon professionnel III/CP2 installateur de climatisation. (main-d'œuvre) | 0.601 | 3939.68 | 2367.748 |
| mo104 | h | Ouvrier professionnel II/OP installateur de climatisation. (main-d'œuvre) | 0.601 | 2453.79 | 1474.728 |
| % | % | Frais de chantier des unités d'ouvrage | 2 % | 1440198.856 | 28803.977 |
|  |  | Coûts directs |  |  | 1469002.833 |
