# Unité extérieure

- Propriété du fichier: CYPE Ingenieros S.A.
- Format: FIEBDC-3/2016
- Logiciel: Générateur de prix de la construction. CYPE Ingenieros, S.A.
- Date: 02/07/2021
- Zone géographique: Gabon
- Devise: XAF
- Coûts indirects: 3 %
- Frais généraux: 13 %
- Bénéfice: 6 %
- TVA: 18 %

## T Équipements techniques

### TV Climatisation et ventilation

#### TVK Système Daikin à débit de réfrigérant variable

**TVK130** U Unité extérieure, pour système VRV-IV+ Q (Volume de Réfrigérant Variable, de remplacement), pompe à chaleur, modèle RXYQQ10U "DAIKIN", pour gaz R-410A, en remplacement de l'unité extérieure pour gaz R-22, alimentation triphasée (400V/50Hz), puissance frigorifique nominale 28 kW (température de bulbe humide de l'air intérieur 19°C, température de bulbe sec de l'air extérieur 35°C), SEER 6,8, intervalle de fonctionnement de température de bulbe sec de l'air extérieur en refroidissement de -5 à 43°C, puissance calorifique nominale 31,5 kW (température de bulbe sec de l'air intérieur 20°C, température de bulbe sec de l'air extérieur 7°C), SCOP 4,3, intervalle de fonctionnement de température de bulbe sec de l'air extérieur en chauffage de -20 à 15,5°C, contrôle par microprocesseur, compresseurs scroll hermétiquement scellés, avec contrôle Inverter, dimensions 1685x930x765 mm, poids 198 kg, pression sonore 58 dBA, longueur totale maximale d'une tuyauterie frigorifique 300 m, longueur maximale entre l'unité extérieure et l'unité intérieure la plus éloignée 150 m, différence maximale de hauteur d'installation 50 m si l'unité extérieure se trouve au-dessus des unités intérieures et 40 m si elle se trouve en dessous, longueur maximale entre le premier kit de ramification (union Refnet) de tuyauterie frigorifique et l'unité intérieure la plus éloignée 40 m (la longueur maximale depuis la première ramification peut aller jusqu'à 90 m, si la différence entre la longueur jusqu'à l'unité intérieure la plus proche et la plus éloignée est inférieure à 40 m), bloc de terminaux F1-F2 pour câble de 2 fils de transmission et de contrôle (bus D-III Net), traitement anticorrosif spécial de l'échangeur de chaleur, fonction de récupération de réfrigérant, charge automatique additionnelle de réfrigérant, test automatique de fonctionnement et ajustement de limitation de consommation d'énergie (fonction I-Demand).

| Code | U | Désignation | Quantité | Prix |
|---|---|---|---|---|
| mt42dai001b | U | Unité extérieure, pour système VRV-IV+ Q (Volume de Réfrigérant Variable, de remplacement), pompe à chaleur, modèle RXYQQ10U "DAIKIN", pour gaz R-410A, en remplacement de l'unité extérieure pour gaz R-22, alimentation triphasée (400V/50Hz), puissance frigorifique nominale 28 kW (température de bulbe humide de l'air intérieur 19°C, température de bulbe sec de l'air extérieur 35°C), SEER 6,8, intervalle de fonctionnement de température de bulbe sec de l'air extérieur en refroidissement de -5 à 43°C, puissance calorifique nominale 31,5 kW (température de bulbe sec de l'air intérieur 20°C, température de bulbe sec de l'air extérieur 7°C), SCOP 4,3, intervalle de fonctionnement de température de bulbe sec de l'air extérieur en chauffage de -20 à 15,5°C, contrôle par microprocesseur, compresseurs scroll hermétiquement scellés, avec contrôle Inverter, dimensions 1685x930x765 mm, poids 198 kg, pression sonore 58 dBA, longueur totale maximale d'une tuyauterie frigorifique 300 m, longueur maximale entre l'unité extérieure et l'unité intérieure la plus éloignée 150 m, différence maximale de hauteur d'installation 50 m si l'unité extérieure se trouve au-dessus des unités intérieures et 40 m si elle se trouve en dessous, longueur maximale entre le premier kit de ramification (union Refnet) de tuyauterie frigorifique et l'unité intérieure la plus éloignée 40 m (la longueur maximale depuis la première ramification peut aller jusqu'à 90 m, si la différence entre la longueur jusqu'à l'unité intérieure la plus proche et la plus éloignée est inférieure à 40 m), bloc de terminaux F1-F2 pour câble de 2 fils de transmission et de contrôle (bus D-III Net), traitement anticorrosif spécial de l'échangeur de chaleur, fonction de récupération de réfrigérant, charge automatique additionnelle de réfrigérant, test automatique de fonctionnement et ajustement de limitation de consommation d'énergie (fonction I-Demand). (matériau) | 1 |  |
| mo005 | h | Compagnon professionnel III/CP2 installateur de climatisation. (main-d'œuvre) | 7.606 | 2989.51 |
| mo104 | h | Ouvrier professionnel II/OP installateur de climatisation. (main-d'œuvre) | 7.606 | 1858.01 |
| % | % | Frais de chantier des unités d'ouvrage | 2 % |  |

## Ressources

**mt42dai001b** U Unité extérieure
Données techniques: Coût énergétique 24400.301 MJ; Émission de CO2 761.681 kg
Déchets:
- emballage: re150101 Emballages en papier et en carton. (composant de déchet); quantité 0.18 kg; Code CED 15 01 01; Masse de l'élément 1 kg; Volume 0.001333 m3
- emballage: re170203 Plastique. (composant de déchet); quantité 0.09 kg; Code CED 17 02 03; Masse de l'élément 1 kg; Volume 0.001667 m3
