# Casquette contre la pluie de tôle galvanisée

- Propriété du fichier: CYPE INGENIEROS, S.A.
- Format: FIEBDC-3/2002
- Zone géographique: Gabon
- Devise: XAF
- Coûts indirects: 3.00 %
- Frais généraux: 13.00 %
- Bénéfice: 6.00 %
- TVA: 18.00 %

**TVM180** U Casquette contre la pluie de tôle galvanisée, pour conduit de sortie de 150 mm de diamètre extérieur en toiture inclinée avec recouvrement de tuiles, finition lisse, avec maille de protection contre l'entrée de feuilles et d'oiseaux, bavette en plomb et fût de raccordement au conduit.
Casquette contre la pluie de tôle galvanisée, pour conduit de sortie de 150 mm de diamètre extérieur en toiture inclinée avec recouvrement de tuiles, finition lisse, avec maille de protection contre l'entrée de feuilles et d'oiseaux, bavette en plomb et fût de raccordement au conduit.
Inclut: Implantation. Mise en place.
Critère de métré de projet: Nombre d'unités prévues, selon documentation graphique du Projet.
Critère de mesure de l'ouvrage: On mesurera le nombre d'unités réellement exécutées selon les spécifications du Projet.

| Code | U | Désignation | Quantité | Prix | Montant |
|---|---|---|---|---|---|
| mt42svs270db | U | Casquette contre la pluie de tôle galvanisée, pour conduit de sortie de 150 mm de diamètre extérieur en toiture inclinée avec recouvrement de tuiles, finition lisse, avec maille de protection contre l'entrée de feuilles et d'oiseaux, bavette en plomb et fût de raccordement au conduit. (matériau) | 1.000 | 63503.04 | 63503.04 |
| mo020 | h | Compagnon professionnel III/CP2 construction. (main-d'œuvre) | 0.190 | 2836.67 | 538.97 |
| mo112 | h | Ouvrier d'exécution I/OE2 construction. (main-d'œuvre) | 0.095 | 1766.29 | 167.80 |
| % | % | Frais de chantier des unités d'ouvrage | 2 % | 64209.81 | 1284.20 |
|  |  | Coûts directs |  |  | 65494.01 |
