# Générateur d'air chaud avec échangeur de chaleur à gaz

- Propriété du fichier: CYPE Ingenieros S.A.
- Format: FIEBDC-3/2016
- Logiciel: Générateur de prix de la construction. CYPE Ingenieros, S.A.
- Date: 03/07/2021
- Zone géographique: Gabon
- Devise: XAF
- Coûts indirects: 3 %
- Frais généraux: 13 %
- Bénéfice: 6 %
- TVA: 18 %

## T Équipements techniques

### TV Climatisation et ventilation

#### TVP PAC et roof-top

**TVP240** U Générateur d'air chaud avec échangeur de chaleur à gaz, avec un échelon de puissance calorifique et débit à air fixe, pour installation murale, intérieure, puissance calorifique nominale 65 kW, rendement nominal 90,1%, puissance calorifique nominale utile 58,6 kW, débit d'air nominal 5900 m³/h, dimensions 1170x560x860 mm, alimentation électrique monophasée à 230 V, poids 110 kg.
Générateur d'air chaud avec échangeur de chaleur à gaz, avec un échelon de puissance calorifique et débit à air fixe, pour installation murale, intérieure, puissance calorifique nominale 65 kW, rendement nominal 90,1%, puissance calorifique nominale utile 58,6 kW, débit d'air nominal 5900 m³/h, dimensions 1170x560x860 mm, alimentation électrique monophasée à 230 V, poids 110 kg, avec chambre de combustion étanche et tirage forcé, allumeur électronique, contrôle de flamme par ionisation, échangeur de chaleur en acier inoxydable AISI 430, ventilateurs hélicoïdaux, allumeur électronique, équipement électronique de commande, de contrôle et de sécurité et carcasse en tôle d'acier peinte, avec isolation thermique. Ne comprend pas le conduit pour l'évacuation des produits de la combustion. Totalement monté, connecté et mis en marche par l'entreprise installatrice pour le contrôle de son bon fonctionnement.

| Code | U | Désignation | Quantité | Prix |
|---|---|---|---|---|
| mt42tnc050e | U | Générateur d'air chaud avec échangeur de chaleur à gaz, avec un échelon de puissance calorifique et débit à air fixe, pour installation murale, intérieure, puissance calorifique nominale 65 kW, rendement nominal 90,1%, puissance calorifique nominale utile 58,6 kW, débit d'air nominal 5900 m³/h, dimensions 1170x560x860 mm, alimentation électrique monophasée à 230 V, poids 110 kg, avec chambre de combustion étanche et tirage forcé, allumeur électronique, contrôle de flamme par ionisation, échangeur de chaleur en acier inoxydable AISI 430, ventilateurs hélicoïdaux, allumeur électronique, équipement électronique de commande, de contrôle et de sécurité et carcasse en tôle d'acier peinte, avec isolation thermique. (matériau) | 1 |  |
| mo005 | h | Compagnon professionnel III/CP2 installateur de climatisation. (main-d'œuvre) | 2.9 | 2989.51 |
| mo104 | h | Ouvrier professionnel II/OP installateur de climatisation. (main-d'œuvre) | 2.9 | 1858.01 |
| % | % | Frais de chantier des unités d'ouvrage | 2 % |  |
