# Chaperon en pierre naturelle

- Propriété du fichier: CYPE INGENIEROS, S.A.
- Format: FIEBDC-3/2002
- Zone géographique: Gabon
- Devise: XAF
- Coûts indirects: 3.00 %
- Frais généraux: 13.00 %
- Bénéfice: 6.00 %
- TVA: 18.00 %

## E Enveloppe et finition extérieure

### EC Éléments complémentaires de façade

#### ECC Chaperons et couvre-poteaux

**ECC080** m Chaperon en pierre naturelle.
Chaperon de marbre Blanc Macael, en pièces allant jusqu'à 750 mm de longueur, jusqu'à 200 mm de largeur et 30 mm d'épaisseur, avec larmier, pour recouvrement de murs, face et bord droit poli et grave adhérée à la surface sur sa face inférieure; placé avec du mortier de ciment, confectionné sur chantier, avec adjuvant hydrofuge, dosage 1:4; et jointement entre pièces et, s'il y a lieu, des assemblages avec les murs avec du mortier de joints spécial pour pierre naturelle.
Inclut: Préparation de la surface d'appui. Implantation des pièces. Découpe des pièces. Mise en place, aplomb, nivellement et alignement des pièces. Jointoiement et nettoyage.
Critère pour le métré: Longueur mesurée aux axes, selon documentation graphique du Projet.
Critère pour le mémoire: On mesurera, aux axes, la longueur réellement exécutée selon les spécifications du Projet.

| Code | U | Désignation | Quantité | Prix | Montant |
|---|---|---|---|---|---|
| mt08aaa010a | m³ | Eau. (matériau) | 0.006 | 1108.90 | 6.65 |
| mt01arg005a | t | Sable de carrière, pour mortier confectionné sur le chantier. (matériau) | 0.008 | 12185.06 | 97.48 |
| mt08cem000a | kg | Ciment gris en sacs. (matériau) | 1.900 | 80.58 | 153.10 |
| mt08adt010 | kg | Adjuvant hydrofuge pour imperméabilisation des mortiers ou des bétons. (matériau) | 0.038 | 887.12 | 33.71 |
| mt20apn010aa | m | Chaperon de marbre Blanc Macael, en pièces allant jusqu'à 750 mm de longueur, jusqu'à 200 mm de largeur et 30 mm d'épaisseur, avec larmier, pour recouvrement de murs, face et bord droit poli et grave adhérée à la surface sur sa face inférieure, selon NF EN 771-6. (matériau) | 1.100 | 13333.19 | 14666.51 |
| mt09mcr220 | kg | Mortier de jointoiement pour revêtements, intérieurs et extérieurs, en pierre naturelle, polie ou à polir, constitué de ciment, granulats à base de poussière de marbre, pigments résistants aux alcalis et additifs spéciaux. (matériau) | 0.015 | 1330.67 | 19.96 |
| mq06hor010 | h | Bétonnière électrique avec une capacité de gâchage de 160 l. (matériel) | 0.005 | 1842.12 | 9.21 |
| op00sie030 |  | Scie à disque de diamant, pour table de travail, à coupe humide. | 1.000 | 0.00 | 0.00 |
| mo020 | h | Compagnon professionnel III/CP2 construction. (main-d'œuvre) | 0.246 | 4151.67 | 1021.31 |
| mo113 | h | Ouvrier d'exécution I/OE1 construction. (main-d'œuvre) | 0.291 | 2561.25 | 745.32 |
| % | % | Frais de chantier des unités d'ouvrage | 2 % | 16753.25 | 335.07 |
|  |  | Coûts directs |  |  | 17088.32 |
