# Gargouille en aluminium

- Propriété du fichier: CYPE INGENIEROS, S.A.
- Format: FIEBDC-3/2002
- Zone géographique: Gabon
- Devise: XAF
- Coûts indirects: 3.00 %
- Frais généraux: 13.00 %
- Bénéfice: 6.00 %
- TVA: 18.00 %

## E Enveloppe et finition extérieure

### EC Éléments complémentaires de façade

#### ECG Gargouilles

**ECG030** U Gargouille en aluminium.
Gargouille en aluminium laqué de couleur, de 50x200x50 mm; mise en place avec mastic de silicone neutre; et réalisation et imperméabilisation du joint périphérique avec mastic de polyuréthane, application préalable de l'apprêt.
Inclut: Implantation de la pièce. Mise en place et à l'aplomb, nivellement et alignement. Scellement des joints et nettoyage.
Critère pour le métré: Nombre d'unités prévues, selon documentation graphique du Projet.
Critère pour le mémoire: On mesurera le nombre d'unités réellement exécutées selon les spécifications du Projet.

| Code | U | Désignation | Quantité | Prix | Montant |
|---|---|---|---|---|---|
| mt15sja100 | U | Cartouche de mastic de silicone neutre. (matériau) | 0.100 | 2699.41 | 269.94 |
| mt20gal010b | U | Gargouille en aluminium laqué de couleur, de 50x200x50 mm, réalisée à partir d'un profil carré en aluminium et terminée par un arrêt formant un angle de 45°. (matériau) | 1.000 | 2242.32 | 2242.32 |
| mt20wwa035 | U | Cartouche de 250 cm³ d' apprêt pour mastics. (matériau) | 0.016 | 4614.01 | 73.82 |
| mt20wwa030 | U | Cartouche de 310 cm³ de mastic de polyuréthane imperméable. (matériau) | 0.032 | 6313.00 | 202.02 |
| mo020 | h | Compagnon professionnel III/CP2 construction. (main-d'œuvre) | 0.056 | 4151.67 | 232.49 |
| mo113 | h | Ouvrier d'exécution I/OE1 construction. (main-d'œuvre) | 0.056 | 2561.25 | 143.43 |
| % | % | Frais de chantier des unités d'ouvrage | 2 % | 3164.02 | 63.28 |
|  |  | Coûts directs |  |  | 3227.30 |
