# Imperméabilisation d'un mur en béton en contact avec le terrain, par sa face extérieure, avec géocomposite de bentonite de sodium

- Propriété du fichier: CYPE INGENIEROS, S.A.
- Format: FIEBDC-3/2002
- Zone géographique: Gabon
- Devise: XAF
- Coûts indirects: 3.00 %
- Frais généraux: 13.00 %
- Bénéfice: 6.00 %
- TVA: 18.00 %

## E Enveloppe et finition extérieure

### EE Étanchéité: imperméabilisations

#### EEM Murs de sous-sol

**EEM040** m² Imperméabilisation d'un mur en béton en contact avec le terrain, par sa face extérieure, avec géocomposite de bentonite de sodium.
Imperméabilisation d'un mur en béton en contact avec le terrain, par sa face extérieure, avec géocomposite de bentonite de sodium, de 6 mm d'épaisseur, constitué d'un géotextile non tissé en polypropylène, de 200 g/m², 5 kg/m² de granules de bentonite de sodium naturel et un géotextile tissé en polypropylène, de 110 g/m², placé avec recouvrements, fixé avec des pointes en acier au coffrage du mur avant de bétonner. Comprend la bentonite granulaire, pour le scellement des joints aux points singuliers et le feuillard en acier galvanisé pour l'arrêt supérieur.
Inclut: Nettoyage et préparation de la surface. Extension et fixation du géocomposite. Remplissage, avec de la bentonite granulaire, du périmètre et des rencontres avec des éléments passants.
Critère pour le métré: Surface mesurée selon documentation graphique du Projet.
Critère pour le mémoire: On mesurera la surface réellement exécutée selon les spécifications du Projet, y compris les bords et les recouvrements.

| Code | U | Désignation | Quantité | Prix | Montant |
|---|---|---|---|---|---|
| mt08var015 | kg | Bentonite de sodium granulaire. (matériau) | 0.130 | 1275.23 | 165.78 |
| mt15iea010g | m² | Géocomposite de bentonite de sodium, de 6 mm d'épaisseur, constitué d'un géotextile non tissé en polypropylène, de 200 g/m², 5 kg/m² de granules de bentonite de sodium naturel et un géotextile tissé en polypropylène, de 110 g/m². (matériau) | 1.150 | 3597.20 | 4136.78 |
| mt08var060 | kg | Pointes d'acier de 20x100 mm. (matériau) | 0.100 | 6468.56 | 646.86 |
| mt08eme051b | m | Feuillard en acier galvanisé, de fixation. (matériau) | 1.000 | 214.39 | 214.39 |
| mo032 | h | Compagnon professionnel III/CP2 poseur de produits imperméabilisants. (main-d'œuvre) | 0.179 | 4151.67 | 743.15 |
| mo070 | h | Ouvrier professionnel II/OP poseur de produits imperméabilisants. (main-d'œuvre) | 0.179 | 2661.82 | 476.47 |
| % | % | Frais de chantier des unités d'ouvrage | 2 % | 6383.43 | 127.67 |
|  |  | Coûts directs |  |  | 6511.10 |
