# Porte d'entrée au logement, en aluminium

- Propriété du fichier: CYPE INGENIEROS, S.A.
- Format: FIEBDC-3/2002
- Zone géographique: Gabon
- Devise: XAF
- Coûts indirects: 3.00 %
- Frais généraux: 13.00 %
- Bénéfice: 6.00 %
- TVA: 18.00 %

## E Enveloppe et finition extérieure

### EM Menuiseries extérieures

#### EME Portes d'entrée

**EME040** U Porte d'entrée au logement, en aluminium.
Porte d'entrée en aluminium thermolaqué en poudre à 210°C, blocage de sécurité, de 90x210 cm. Composée: d'un vantail de 50 mm d'épaisseur totale, construit avec deux plaques d'aluminium de 1,2 mm d'épaisseur, avec une âme en bois blindée comprenant une tôle en fer acéré de 1 mm et un massif spécial sur tout le périmètre du vantail et de la ferrure, estampage profond en double relief à une face, finition de couleur blanche RAL 9010; cadres spéciaux d'extrusion en aluminium renforcé de 1,6 mm d'épaisseur, de finition égale à celle des vantaux, avec bourrelet périmétrique. Comprend précadre en acier galvanisé avec pattes d'ancrage à l'ouvrage, une serrure spéciale avec un point de fermeture avec bobine de sécurité, trois charnières de sécurité anti-dégondage, un bourrelet coupe-vent, un judas grand angle, une manivelle intérieure, une poignée et un loquet extérieurs, de la mousse de polyuréthane pour remplissage de l'espace entre le cadre et le mur, le scellement périmétrique de joints au moyen d'un cordon de silicone neutre et l'ajustement final sur chantier. Élaborée en atelier, avec classification à la perméabilité à l'air selon NF EN 12207, à l'étanchéité à l'eau selon NF EN 12208 et à la résistance à la charge de vent selon NF EN 12210. Totalement montée et testée.
Inclut: Mise en place du précadre. Mise en place de la porte. Ajustement final du vantail. Scellement des joints périphériques.
Critère pour le métré: Nombre d'unités prévues, selon documentation graphique du Projet.
Critère pour le mémoire: On mesurera le nombre d'unités réellement exécutées selon les spécifications du Projet.

| Code | U | Désignation | Quantité | Prix | Montant |
|---|---|---|---|---|---|
| mt25paa010ac | U | Porte d'entrée en aluminium thermolaqué, blocage de sécurité, 90x210 cm, fini en couleur blanche RAL 9010 avec estampage à une face, serrure avec un point de fermeture, et accessoires. (matériau) | 1.000 | 323955.06 | 323955.06 |
| mt26pec015c | U | Précadre en acier galvanisé, pour porte d'entrée d'aluminium à un vantail, avec pattes d'ancrage à l'ouvrage. (matériau) | 1.000 | 43121.56 | 43121.56 |
| mt13blw110a | U | Aérosol de 750 cm³ de mousse de polyuréthane, de 22,5 kg/m³ de densité, 140% d'expansion, 18 N/cm² de résistance à la traction et 20 N/cm² de résistance à la flexion, conductivité thermique 0,04 W/(mK), stable de -40°C à 100°C; à appliquer au pistolet; selon NF EN 13165. (matériau) | 0.100 | 6207.26 | 620.73 |
| mt15sja100 | U | Cartouche de mastic de silicone neutre. (matériau) | 0.200 | 2699.41 | 539.88 |
| op00ato010 |  | Tournevis. | 1.000 | 0.00 | 0.00 |
| mo020 | h | Compagnon professionnel III/CP2 construction. (main-d'œuvre) | 0.560 | 4151.67 | 2324.94 |
| mo113 | h | Ouvrier d'exécution I/OE1 construction. (main-d'œuvre) | 0.560 | 2561.25 | 1434.30 |
| mo018 | h | Compagnon professionnel III/CP2 menuisier PVC et métal. (main-d'œuvre) | 0.504 | 4206.08 | 2119.86 |
| mo059 | h | Ouvrier professionnel II/OP menuisier PVC et métal. (main-d'œuvre) | 0.251 | 2666.88 | 669.39 |
| % | % | Frais de chantier des unités d'ouvrage | 2 % | 374785.72 | 7495.71 |
|  |  | Coûts directs |  |  | 382281.43 |
