# Couche de mortier de ciment, pour la régularisation du support continu en béton, en toiture inclinée

- Propriété du fichier: CYPE INGENIEROS, S.A.
- Format: FIEBDC-3/2002
- Zone géographique: Gabon
- Devise: XAF
- Coûts indirects: 3.00 %
- Frais généraux: 13.00 %
- Bénéfice: 6.00 %
- TVA: 18.00 %

## E Enveloppe et finition extérieure

### EU Couvertures de toitures inclinées

#### EUE Couches de régularisation, formes et chapes

**EUE010** m² Couche de mortier de ciment, pour la régularisation du support continu en béton, en toiture inclinée.
Couche de mortier de ciment, confectionné sur chantier, dosage 1:6, de 3 cm d'épaisseur, finition lissée, pour la régularisation du support continu en béton, en toiture inclinée.
Inclut: Coulage, extension et réglage de la couche de mortier de régularisation.
Critère pour le métré: Surface mesurée selon documentation graphique du Projet.
Critère pour le mémoire: On mesurera la surface réellement exécutée selon les spécifications du Projet.

| Code | U | Désignation | Quantité | Prix | Montant |
|---|---|---|---|---|---|
| mt08aaa010a | m³ | Eau. (matériau) | 0.006 | 1108.90 | 6.65 |
| mt01arg005a | t | Sable de carrière, pour mortier confectionné sur le chantier. (matériau) | 0.049 | 12185.06 | 597.07 |
| mt08cem000a | kg | Ciment gris en sacs. (matériau) | 7.500 | 80.58 | 604.35 |
| mo020 | h | Compagnon professionnel III/CP2 construction. (main-d'œuvre) | 0.168 | 4151.67 | 697.48 |
| mo077 | h | Ouvrier professionnel II/OP construction. (main-d'œuvre) | 0.224 | 2661.82 | 596.25 |
| % | % | Frais de chantier des unités d'ouvrage | 2 % | 2501.80 | 50.04 |
|  |  | Coûts directs |  |  | 2551.84 |
