# Profilé cache-câbles en aluminium

- Propriété du fichier: CYPE INGENIEROS, S.A.
- Format: FIEBDC-3/2002
- Zone géographique: Gabon
- Devise: XAF
- Coûts indirects: 3.00 %
- Frais généraux: 13.00 %
- Bénéfice: 6.00 %
- TVA: 18.00 %

## F Aménagements et finitions

### FE Éléments complémentaires de finitions

#### FEP Profilés décoratifs

**FEP010** m Profilé cache-câbles en aluminium.
Profilé autoadhésif cache-câbles, en aluminium anodisé, avec surface lisse, de 40 mm de largeur et 8,5 mm de hauteur.
Inclut: Préparation de la surface support. Implantation. Découpe et préparation. Mise en place et fixation.
Critère pour le métré: Longueur mesurée selon documentation graphique du Projet. Le métré par casses et découpes n'a pas été augmenté, puisque 5% de pièces de plus ont été considérées dans la décomposition.
Critère pour le mémoire: On mesurera la longueur réellement exécutée selon les spécifications du Projet.

| Code | U | Désignation | Quantité | Prix | Montant |
|---|---|---|---|---|---|
| mt18jpc100a | m | Profilé autoadhésif cache-câbles, en aluminium anodisé, avec surface lisse, de 40 mm de largeur et 8,5 mm de hauteur. (matériau) | 1.050 | 7202.08 | 7562.18 |
| mo023 | h | Compagnon professionnel III/CP2 carreleur en revêtements de sols. (main-d'œuvre) | 0.056 | 4151.67 | 232.49 |
| % | % | Frais de chantier des unités d'ouvrage | 2 % | 7794.67 | 155.89 |
|  |  | Coûts directs |  |  | 7950.56 |
