# Isolation acoustique au bruit aérien sous plancher, avec des panneaux multicouche

- Propriété du fichier: CYPE INGENIEROS, S.A.
- Format: FIEBDC-3/2002
- Zone géographique: Gabon
- Devise: XAF
- Coûts indirects: 3.00 %
- Frais généraux: 13.00 %
- Bénéfice: 6.00 %
- TVA: 18.00 %

## F Aménagements et finitions

### FI Isolations intérieures

#### FIF Planchers

**FIF060** m² Isolation acoustique au bruit aérien sous plancher, avec des panneaux multicouche.
Isolation acoustique au bruit aérien sous plancher, avec complexe multicouche, de 20 mm d'épaisseur, 7 kg/m² de masse surfacique, constitué d'un feutre textile de 16 mm d'épaisseur adhéré thermiquement à une membrane bitumineuse de 4 mm d'épaisseur. Mise en place: avec recouvrement et avec des fixations mécaniques.
Inclut: Nettoyage et préparation de la surface support. Implantation et découpe de l'isolant. Mise en place de l'isolant. Fixation de l'isolant.
Critère pour le métré: Surface mesurée selon documentation graphique du Projet.
Critère pour le mémoire: On mesurera la surface réellement exécutée selon les spécifications du Projet.

| Code | U | Désignation | Quantité | Prix | Montant |
|---|---|---|---|---|---|
| mt16ptd030qb | m² | Complexe multicouche, de 20 mm d'épaisseur, 7 kg/m² de masse surfacique, constitué d'un feutre textile de 16 mm d'épaisseur adhéré thermiquement à une membrane bitumineuse de 4 mm d'épaisseur, résistance thermique 0,58 m²K/W, Euroclasse F de réaction au feu selon NF EN 13501-1; avec 55 dB d'indice global de réduction acoustique, Rw. (matériau) | 1.050 | 10499.64 | 11024.62 |
| mt16afd020f | U | Cheville à expansion et clou en polypropylène avec tige en polystyrène de haute résistance "DANOSA", de 70 mm de longueur, avec bague d'étanchéité, pour fixation mécanique des panneaux isolants. (matériau) | 6.000 | 313.92 | 1883.52 |
| mo054 | h | Compagnon professionnel III/CP2 poseur d'isolants rigides ou flexibles. (main-d'œuvre) | 0.134 | 4266.11 | 571.66 |
| mo101 | h | Ouvrier professionnel II/OP poseur d'isolants rigides ou flexibles. (main-d'œuvre) | 0.134 | 2661.82 | 356.68 |
| % | % | Frais de chantier des unités d'ouvrage | 2 % | 13836.48 | 276.73 |
|  |  | Coûts directs |  |  | 14113.21 |
