# Isolation thermique par réflexion entre les montants d'une contrecloison de plaques

- Propriété du fichier: CYPE INGENIEROS, S.A.
- Format: FIEBDC-3/2002
- Zone géographique: Gabon
- Devise: XAF
- Coûts indirects: 3.00 %
- Frais généraux: 13.00 %
- Bénéfice: 6.00 %
- TVA: 18.00 %

## F Aménagements et finitions

### FI Isolations intérieures

#### FIU Doublages

**FIU190** m² Isolation thermique par réflexion entre les montants d'une contrecloison de plaques.
Isolation thermique par réflexion entre les montants de l'ossature porteuse d'une contrecloison de plaques, constituée de panneau alvéolé, avec pare-vapeur, coefficient de résistance à la diffusion de la vapeur d'eau 1800, selon NF EN 13984, de 50 mm d'épaisseur, avec une émissivité de 0,06 sur une face et 0,10 sur l'autre face, une résistance thermique intrinsèque (sans lame d'air) de 1,5 m²K/W, résistance thermique associée à un lame d'air de 20 mm d'épaisseur de 2,1 m²K/W, selon NF EN ISO 6946 et une conductivité thermique de 0,033 W/(mK). Comprend le ruban autoadhésif pour le scellement des joints.
Inclut: Découpe de l'isolant. Mise en place de l'isolant entre les montants. Scellement des joints.
Critère pour le métré: Surface mesurée selon documentation graphique du Projet.
Critère pour le mémoire: On mesurera la surface réellement exécutée selon les spécifications du Projet.

| Code | U | Désignation | Quantité | Prix | Montant |
|---|---|---|---|---|---|
| mt16ara010adfg | m² | Panneau alvéolé, avec pare-vapeur, coefficient de résistance à la diffusion de la vapeur d'eau 1800, selon NF EN 13984, composé d'un film en polyéthylène aluminisé calandré avec traitement anticorrosion et un film en polyéthylène aluminisé, unis via une structure formée de plusieurs couches de mousse de polyéthylène et films en polyéthylène métallisé en forme de nid d'abeille, de 50 mm d'épaisseur, avec une émissivité de 0,06 sur une face et 0,10 sur l'autre face, une résistance thermique intrinsèque (sans lame d'air) de 1,5 m²K/W et une conductivité thermique de 0,033 W/(mK), fourni en panneaux de 1,20x0,41 m. (matériau) | 1.000 | 6717.56 | 6717.56 |
| mt16ara100a | m | Ruban autoadhésif, en aluminium, avec adhésif acrylique, de 100 mm de largeur, pour l'étanchéité à l'air et à la vapeur d'eau des joints des isolants réflectifs. (matériau) | 0.450 | 394.52 | 177.53 |
| mo054 | h | Compagnon professionnel III/CP2 poseur d'isolants rigides ou flexibles. (main-d'œuvre) | 0.045 | 4266.11 | 191.97 |
| mo101 | h | Ouvrier professionnel II/OP poseur d'isolants rigides ou flexibles. (main-d'œuvre) | 0.022 | 2661.82 | 58.56 |
| % | % | Frais de chantier des unités d'ouvrage | 2 % | 7145.62 | 142.91 |
|  |  | Coûts directs |  |  | 7288.53 |
