# Miroir

- Propriété du fichier: CYPE INGENIEROS, S.A.
- Format: FIEBDC-3/2002
- Zone géographique: Gabon
- Devise: XAF
- Coûts indirects: 3.00 %
- Frais généraux: 13.00 %
- Bénéfice: 6.00 %
- TVA: 18.00 %

## F Aménagements et finitions

### FM Revêtements de murs

#### FMM Miroirs

**FMM010** U Miroir.
Miroir incolore, de 900x900 mm et 3 mm d'épaisseur, avec finition périmétrique du bord et protégé par peinture de couleur argent sur sa face arrière, fixé avec du mastic au parement.
Inclut: Nettoyage et préparation du support. Mise en place du miroir. Nettoyage final.
Critère pour le métré: Surface mesurée selon documentation graphique du Projet.
Critère pour le mémoire: On mesurera la surface réellement exécutée selon les spécifications du Projet.

| Code | U | Désignation | Quantité | Prix | Montant |
|---|---|---|---|---|---|
| mt21vsj020a | m² | Miroir incolore, de 3 mm d'épaisseur, protégé par peinture de couleur argent sur sa face arrière. (matériau) | 0.814 | 23285.64 | 18954.51 |
| mt21vva030 | m | Finition du bord du miroir. (matériau) | 3.600 | 1983.59 | 7140.92 |
| mt21vva012 | l | Mastic à application au pistolet, de base neutre monocomposante. (matériau) | 0.085 | 12634.62 | 1073.94 |
| mo055 | h | Compagnon professionnel III/CP2 vitrier. (main-d'œuvre) | 0.454 | 4418.07 | 2005.80 |
| % | % | Frais de chantier des unités d'ouvrage | 2 % | 29175.17 | 583.50 |
|  |  | Coûts directs |  |  | 29758.67 |
