# Revêtement mural intérieur avec panneau rigide protecteur en résines thermoplastiques d'ABS

- Propriété du fichier: CYPE INGENIEROS, S.A.
- Format: FIEBDC-3/2002
- Zone géographique: Gabon
- Devise: XAF
- Coûts indirects: 3.00 %
- Frais généraux: 13.00 %
- Bénéfice: 6.00 %
- TVA: 18.00 %

## F Aménagements et finitions

### FR Protections

#### FRR Feuilles et panneaux de protection pour revêtements muraux

**FRR010** m² Revêtement mural intérieur avec panneau rigide protecteur en résines thermoplastiques d'ABS.
Revêtement mural intérieur avec panneau rigide protecteur en résines thermoplastiques d'ABS, de 2020x2580 mm et 3 mm d'épaisseur, de couleur ivoire. Mise en place: avec adhésif en polyuréthane.
Inclut: Préparation et nettoyage du parement vertical. Implantation et coupe des panneaux. Application de l'adhésif. Mise en place des panneaux et des pièces de terminaison.
Critère pour le métré: Surface mesurée selon documentation graphique du Projet.
Critère pour le mémoire: On mesurera la surface réellement exécutée selon les spécifications du Projet.

| Code | U | Désignation | Quantité | Prix | Montant |
|---|---|---|---|---|---|
| mt53pdi040h | m² | Panneau rigide protecteur en résines thermoplastiques d'ABS, de 2020x2580 mm et 3 mm d'épaisseur, de couleur ivoire, Euroclasse B-s1, d0 de réaction au feu, selon NF EN 13501-1, comprend les pièces d'arrêt, les pièces de coin, les pièces spéciales et les accessoires de montage. (matériau) | 1.050 | 26559.31 | 27887.28 |
| mt47adc110a | kg | Adhésif spécial de polyuréthane bicomposant. (matériau) | 0.500 | 4023.85 | 2011.93 |
| mo011 | h | Compagnon professionnel III/CP2 monteur. (main-d'œuvre) | 0.224 | 4266.11 | 955.61 |
| mo080 | h | Ouvrier professionnel II/OP monteur. (main-d'œuvre) | 0.224 | 2661.82 | 596.25 |
| % | % | Frais de chantier des unités d'ouvrage | 2 % | 31451.07 | 629.02 |
|  |  | Coûts directs |  |  | 32080.09 |
