# Cabine en panneaux phénoliques HPL

- Propriété du fichier: CYPE INGENIEROS, S.A.
- Format: FIEBDC-3/2002
- Zone géographique: Gabon
- Devise: XAF
- Coûts indirects: 3.00 %
- Frais généraux: 13.00 %
- Bénéfice: 6.00 %
- TVA: 18.00 %

## F Aménagements et finitions

### FZ Zones communes

#### FZV Vestiaires

**FZV050** U Cabine en panneaux phénoliques HPL.
Cabine pour vestiaire, de 900x1400 mm et 2000 mm d'hauteur, de planche phénolique HPL, de 13 mm d'épaisseur, couleur à choisir; constitué de: porte de 600x2000 mm et 2 côtés de 2000 mm de hauteur; structure support en aluminium anodisé, constituée de profilé guide horizontal de section circulaire de 25 mm de diamètre, supports muraux, pinces de fixation des panneaux et profilés en U de 20x15 mm pour fixation au mur et ferrures en acier inoxydable AISI 316L, constitués de charnières avec ressort, poignée avec verrou et voyant extérieur libre/occupé, et pieds réglables en hauteur jusqu'à 150 mm. Comprend l'ajustement du vantail, la fixation des ferrures, le nivellement et l'ajustement final. Totalement montée.
Inclut: Implantation. Mise en place des ferrures d'attache. Mise en place du vantail. Mise en place des ferrures de fermeture et des accessoires. Nivèlement et ajustement final.
Critère pour le métré: Nombre d'unités prévues, selon documentation graphique du Projet.
Critère pour le mémoire: On mesurera le nombre d'unités réellement mises en place selon les spécifications du Projet.

| Code | U | Désignation | Quantité | Prix | Montant |
|---|---|---|---|---|---|
| mt45cvg010a | U | Cabine pour vestiaire, de 900x1400 mm et 2000 mm de hauteur, de planche phénolique HPL, de 13 mm d'épaisseur, couleur à choisir, Euroclasse B-s2, d0 de réaction au feu, selon NF EN 13501-1; constitué de: porte de 600x2000 mm et 2 côtés de 2000 mm de hauteur; structure support en aluminium anodisé, constituée de profilé guide horizontal de section circulaire de 25 mm de diamètre, supports muraux, pinces de fixation des panneaux et profilés en U de 20x15 mm pour fixation au mur et ferrures en acier inoxydable AISI 316L, constitués de charnières avec ressort, poignée avec verrou et voyant extérieur libre/occupé, et pieds réglables en hauteur jusqu'à 150 mm. (matériau) | 1.000 | 668577.42 | 668577.42 |
| op00ato010 |  | Tournevis. | 1.000 | 0.00 | 0.00 |
| op00tal010 |  | Perceuse. | 1.000 | 0.00 | 0.00 |
| mo011 | h | Compagnon professionnel III/CP2 monteur. (main-d'œuvre) | 0.560 | 4266.11 | 2389.02 |
| mo080 | h | Ouvrier professionnel II/OP monteur. (main-d'œuvre) | 0.560 | 2661.82 | 1490.62 |
| % | % | Frais de chantier des unités d'ouvrage | 2 % | 672457.06 | 13449.14 |
|  |  | Coûts directs |  |  | 685906.20 |
