# Palier en tôle larmée d'escalier métallique

- Propriété du fichier: CYPE INGENIEROS, S.A.
- Format: FIEBDC-3/2002
- Zone géographique: Gabon
- Devise: XAF
- Coûts indirects: 3.00 %
- Frais généraux: 13.00 %
- Bénéfice: 6.00 %
- TVA: 18.00 %

## G Structure et gros oeuvre

### GE Passerelles et escaliers

#### GEA Acier

**GEA050** m² Palier en tôle larmée d'escalier métallique.
Palier de tôle larmée, type T, selon NF EN 10363, en acier galvanisé NF EN 10025 S235JR, de 3 mm d'épaisseur nominale et de 5 mm d'épaisseur totale, masse nominale 26 kg/m² et 1 pli, avec assemblages soudés sur site.
Critère d'évaluation économique: Le prix comprend les soudures.
Inclut: Implantation. Mise en place et fixation du palier. Nettoyage final.
Critère pour le métré: Surface mesurée selon documentation graphique du Projet.
Critère pour le mémoire: On mesurera la surface réellement exécutée selon les spécifications du Projet.

| Code | U | Désignation | Quantité | Prix | Montant |
|---|---|---|---|---|---|
| mt07res020aa | m² | Palier de tôle larmée, type T, selon NF EN 10363, en acier galvanisé NF EN 10025 S235JR, de 3 mm d'épaisseur nominale et de 5 mm d'épaisseur totale, masse nominale 26 kg/m² et 1 pli. (matériau) | 1.000 | 73717.73 | 73717.73 |
| mq08sol020 | h | Équipement et éléments auxiliaires pour soudure électrique. (matériel) | 0.290 | 1828.24 | 530.19 |
| mo047 | h | Compagnon professionnel III/CP2 charpentier métal. (main-d'œuvre) | 0.325 | 4320.51 | 1404.17 |
| mo094 | h | Ouvrier professionnel II/OP charpentier métal. (main-d'œuvre) | 0.325 | 2768.19 | 899.66 |
| % | % | Frais de chantier des unités d'ouvrage | 2 % | 76551.75 | 1531.04 |
|  |  | Coûts directs |  |  | 78082.79 |
