# Linteau en profilé en acier galvanisé

- Propriété du fichier: CYPE INGENIEROS, S.A.
- Format: FIEBDC-3/2002
- Zone géographique: Gabon
- Devise: XAF
- Coûts indirects: 3.00 %
- Frais généraux: 13.00 %
- Bénéfice: 6.00 %
- TVA: 18.00 %

## G Structure et gros oeuvre

### GL Linteaux

#### GLA Acier

**GLA050** m Linteau en profilé en acier galvanisé.
Linteau en profilé en acier galvanisé, de forme ondulée, de 6 cm de largeur, pour intérieur, appuyé sur une couche de mortier de ciment, confectionné sur chantier, dosage 1:5.
Inclut: Nettoyage et préparation du plan d'appui. Implantation du niveau d'appui du linteau. Mise en place et fixation provisoire du linteau. Aplomb et nivellement.
Critère pour le métré: Longueur mesurée selon documentation graphique du Projet, y compris les connexions aux appuis.
Critère pour le mémoire: On mesurera la longueur réellement exécutée selon les spécifications du Projet, y compris les appuis.

| Code | U | Désignation | Quantité | Prix | Montant |
|---|---|---|---|---|---|
| mt20dah020f | m | Profilé en acier galvanisé, de forme ondulée, de 6 cm de largeur. (matériau) | 1.000 | 4441.52 | 4441.52 |
| mt08aaa010a | m³ | Eau. (matériau) | 0.006 | 1108.90 | 6.65 |
| mt01arg005a | t | Sable de carrière, pour mortier confectionné sur le chantier. (matériau) | 0.002 | 12185.06 | 24.37 |
| mt08cem000a | kg | Ciment gris en sacs. (matériau) | 0.300 | 80.58 | 24.17 |
| mq06hor010 | h | Bétonnière électrique avec une capacité de gâchage de 160 l. (matériel) | 0.005 | 1842.12 | 9.21 |
| mo020 | h | Compagnon professionnel III/CP2 construction. (main-d'œuvre) | 0.246 | 4151.67 | 1021.31 |
| mo113 | h | Ouvrier d'exécution I/OE1 construction. (main-d'œuvre) | 0.471 | 2561.25 | 1206.35 |
| % | % | Frais de chantier des unités d'ouvrage | 2 % | 6733.58 | 134.67 |
|  |  | Coûts directs |  |  | 6868.25 |
