# Démolition d'une dalle de compression en béton dans les planchers

- Propriété du fichier: CYPE INGENIEROS, S.A.
- Format: FIEBDC-3/2002
- Zone géographique: Gabon
- Devise: XAF
- Coûts indirects: 3.00 %
- Frais généraux: 13.00 %
- Bénéfice: 6.00 %
- TVA: 18.00 %

## G Structure et gros oeuvre

### GP Planchers

#### GPD Démolition

**GPD070** m² Démolition d'une dalle de compression en béton dans les planchers.
Démolition d'une dalle de compression en béton, de 4 cm d'épaisseur, dans des planchers, avec moyens manuels et marteau piqueur, retrait préalable du revêtement et de sa base, et chargement manuel dans le camion ou la benne.
Critère d'évaluation économique: Le prix ne comprend pas le retrait du revêtement de sol.
Inclut: Implantation de la surface à démolir. Démolition de l'élément. Fragmentation des décombres en pièces maniables. Retrait et stockage des décombres. Nettoyage des restes d'ouvrage. Chargement manuel des décombres dans le camion ou la benne.
Critère pour le métré: Surface mesurée selon documentation graphique du Projet.
Critère pour le mémoire: On mesurera la surface réellement démolie selon les spécifications du Projet.

| Code | U | Désignation | Quantité | Prix | Montant |
|---|---|---|---|---|---|
| mq05mai030 | h | Marteau pneumatique. (matériel) | 0.150 | 2439.93 | 365.99 |
| mq05pdm110 | h | Compresseur portable diesel moyenne pression 10 m³/min. (matériel) | 0.075 | 4138.32 | 310.37 |
| mo112 | h | Ouvrier d'exécution I/OE2 construction. (main-d'œuvre) | 0.168 | 2603.16 | 437.33 |
| mo113 | h | Ouvrier d'exécution I/OE1 construction. (main-d'œuvre) | 0.084 | 2561.25 | 215.15 |
| % | % | Frais de chantier des unités d'ouvrage | 2 % | 1328.84 | 26.58 |
|  |  | Coûts directs |  |  | 1355.42 |
