# Ensemble d'appareils sanitaires

- Propriété du fichier: CYPE INGENIEROS, S.A.
- Format: FIEBDC-3/2002
- Zone géographique: Gabon
- Devise: XAF
- Coûts indirects: 3.00 %
- Frais généraux: 13.00 %
- Bénéfice: 6.00 %
- TVA: 18.00 %

## T Équipements techniques

### TB Équipements sanitaires

#### TBS Salle de bain

**TBS010** U Ensemble d'appareils sanitaires.
Ensemble d'appareils sanitaires pour toilettes constitué de: lavabo en porcelaine sanitaire, avec colonne, gamme basique, couleur blanche, de 520x410 mm; WC en porcelaine sanitaire, avec réservoir bas, gamme basique, couleur blanche, avec lunette et abattant laqués, mécanisme de rinçage de 3/6 litres, avec jeu de fixation et coude d'évacuation. Comprend les bondes, les vannes de régulation, les flexibles d'alimentation et le scellement avec du silicone.
Inclut: Implantation. Mise en place et fixation des appareils. Montage de la bonde. Connexion au réseau d'évacuation. Montage de la robinetterie. Connexion aux réseaux d'eau froide et chaude. Contrôle de son bon fonctionnement. Scellement des joints.
Critère pour le métré: Nombre d'unités prévues, selon documentation graphique du Projet.
Critère pour le mémoire: On mesurera le nombre d'unités réellement mises en place selon les spécifications du Projet.

| Code | U | Désignation | Quantité | Prix | Montant |
|---|---|---|---|---|---|
| mt30lps010aa | U | Lavabo en porcelaine sanitaire, avec colonne, gamme basique, couleur blanche, de 520x410 mm, avec jeu de fixation. (matériau) | 1.000 | 90061.46 | 90061.46 |
| mt30ips010a | U | WC en porcelaine sanitaire, avec réservoir bas, gamme basique, couleur blanche, avec lunette et abattant laqués, mécanisme de rinçage de 3/6 litres, avec jeu de fixation et coude d'évacuation, selon NF EN 997. (matériau) | 1.000 | 195470.22 | 195470.22 |
| mt36www005b | U | Accouplement à la paroi accoudé au plafond, en PVC, série B, couleur blanche, pour l'évacuation des eaux usées (à basse et haute température) à l'intérieur des bâtiments, lien mixte de 1 1/4"x40 mm de diamètre, selon NF EN 1329-1, avec vanne d'écoulement. (matériau) | 1.000 | 9444.74 | 9444.74 |
| mt38tew010a | U | Tube flexible de 20 cm et de 1/2" de diamètre. (matériau) | 1.000 | 6899.45 | 6899.45 |
| mt30www005 | U | Cartouche de 300 ml de silicone acide monocomposant, fongicide, pour le scellement des joints en milieux humides. (matériau) | 0.024 | 6468.23 | 155.24 |
| op00tal010 |  | Perceuse. | 1.000 | 0.00 | 0.00 |
| op00ato010 |  | Tournevis. | 1.000 | 0.00 | 0.00 |
| mo008 | h | Compagnon professionnel III/CP2 plombier. (main-d'œuvre) | 1.748 | 4266.11 | 7457.16 |
| mo107 | h | Ouvrier professionnel II/OP plombier. (main-d'œuvre) | 1.165 | 2656.75 | 3095.11 |
| % | % | Frais de chantier des unités d'ouvrage | 2 % | 312583.38 | 6251.67 |
|  |  | Coûts directs |  |  | 318835.05 |
