# Container préfabriqué pour chaudière et stockage de granulés

- Propriété du fichier: CYPE INGENIEROS, S.A.
- Format: FIEBDC-3/2002
- Zone géographique: Gabon
- Devise: XAF
- Coûts indirects: 3.00 %
- Frais généraux: 13.00 %
- Bénéfice: 6.00 %
- TVA: 18.00 %

## T Équipements techniques

### TC ECS et chauffage

#### TCB Biomasse

**TCB110** U Container préfabriqué pour chaudière et stockage de granulés.
Container pour chaudière à biomasse avec silo pour granulés de 45 m³ de capacité, dimensions extérieures 6000x2980x2710 mm, avec installation pour le départ et le retour d'eau de chauffage, câblage électrique, cheminée en acier, accessoires de sécurité, ventilateurs et portes coupe-feu (chaudière et système d'alimentation non compris dans ce prix), sur fondation (non comprise dans ce prix). Totalement monté.
Inclut: Implantation. Mise en place du container.
Critère pour le métré: Nombre d'unités prévues, selon documentation graphique du Projet.
Critère pour le mémoire: On mesurera le nombre d'unités réellement exécutées selon les spécifications du Projet.

| Code | U | Désignation | Quantité | Prix | Montant |
|---|---|---|---|---|---|
| mt38gil600f | U | Container pour chaudière à biomasse avec silo pour granulés de 45 m³ de capacité, dimensions extérieures 6000x2980x2710 mm, avec installation pour le départ et le retour d'eau de chauffage, câblage électrique, cheminée en acier, accessoires de sécurité, ventilateurs et portes coupe-feu (chaudière et système d'alimentation non compris dans ce prix). (matériau) | 1.000 | 38487720.42 | 38487720.42 |
| mo003 | h | Compagnon professionnel III/CP2 électricien. (main-d'œuvre) | 4.481 | 4266.11 | 19116.44 |
| mo102 | h | Ouvrier professionnel II/OP électricien. (main-d'œuvre) | 4.481 | 2656.75 | 11904.90 |
| % | % | Frais de chantier des unités d'ouvrage | 2 % | 38518741.76 | 770374.84 |
|  |  | Coûts directs |  |  | 39289116.60 |
