# Chaudière à gaz, domestique, conventionnelle, murale, pour chauffage

- Propriété du fichier: CYPE INGENIEROS, S.A.
- Format: FIEBDC-3/2002
- Zone géographique: Gabon
- Devise: XAF
- Coûts indirects: 3.00 %
- Frais généraux: 13.00 %
- Bénéfice: 6.00 %
- TVA: 18.00 %

## T Équipements techniques

### TC ECS et chauffage

#### TCG Gaz

**TCG040** U Chaudière à gaz, domestique, conventionnelle, murale, pour chauffage.
Chaudière mural à gaz N, seulement chauffage, chambre de combustion étanche, puissance modulante de 9 à 30 kW, dimensions 850x440x370 mm, allumeur électronique et sécurité par ionisation, sans flamme témoin, panneau de contrôle avec écran digital, vase d'expansion, kit standard d'évacuation des fumées et plan de montage. Totalement montée, connectée et testée.
Inclut: Implantation. Présentation des éléments. Montage de la chaudière et de ses accessoires. Connecté aux réseaux de conduction d'eau, de gaz, d'assainissement et électrique, et au conduit d'évacuation des produits de la combustion. Mise en marche.
Critère pour le métré: Nombre d'unités prévues, selon documentation graphique du Projet.
Critère pour le mémoire: On mesurera le nombre d'unités réellement exécutées selon les spécifications du Projet.

| Code | U | Désignation | Quantité | Prix | Montant |
|---|---|---|---|---|---|
| mt38cmj016a | U | Chaudière mural à gaz N, seulement chauffage, chambre de combustion étanche, puissance modulante de 9 à 30 kW, dimensions 850x440x370 mm, allumeur électronique et sécurité par ionisation, sans flamme témoin, panneau de contrôle avec écran digital, vase d'expansion, kit standard d'évacuation des fumées et plan de montage. (matériau) | 1.000 | 1388686.84 | 1388686.84 |
| mt38www010 | U | Produits complémentaires pour installation de chauffage. (matériau) | 1.000 | 1448.88 | 1448.88 |
| mo004 | h | Compagnon professionnel III/CP2 chauffagiste. (main-d'œuvre) | 3.361 | 4266.11 | 14338.40 |
| mo103 | h | Ouvrier professionnel II/OP chauffagiste. (main-d'œuvre) | 3.361 | 2656.75 | 8929.34 |
| % | % | Frais de chantier des unités d'ouvrage | 2 % | 1413403.46 | 28268.07 |
|  |  | Coûts directs |  |  | 1441671.53 |
