# Conduit pour le captage du radon

- Propriété du fichier: CYPE INGENIEROS, S.A.
- Format: FIEBDC-3/2002
- Zone géographique: Gabon
- Devise: XAF
- Coûts indirects: 3.00 %
- Frais généraux: 13.00 %
- Bénéfice: 6.00 %
- TVA: 18.00 %

## T Équipements techniques

### TO Protections au radon

#### TOD Dépressurisation du terrain

**TOD020** m Conduit pour le captage du radon.
Conduit pour le captage du radon, constitué de tube annelé en polyéthylène haute densité (PEHD/HDPE) couleur noire, de 110 mm de diamètre nominal, avec perforation totale à 360° dans le creux de l'annelure.
Critère d'évaluation économique: Le prix ne comprend ni l'excavation ni le remblai postérieur.
Inclut: Implantation et tracé du conduit. Connexion et contrôle de son bon fonctionnement.
Critère pour le métré: Longueur mesurée selon documentation graphique du Projet.
Critère pour le mémoire: On mesurera la longueur réellement exécutée selon les spécifications du Projet.

| Code | U | Désignation | Quantité | Prix | Montant |
|---|---|---|---|---|---|
| mt41tcr010a | m | Tube annelé en polyéthylène haute densité (PEHD/HDPE) couleur noire, de 110 mm de diamètre nominal, avec perforation totale à 360° dans le creux de l'annelure, fourni en rouleaux de 50 m, pour le captage du radon. (matériau) | 1.020 | 5381.57 | 5489.20 |
| mo011 | h | Compagnon professionnel III/CP2 monteur. (main-d'œuvre) | 0.056 | 4266.11 | 238.90 |
| mo080 | h | Ouvrier professionnel II/OP monteur. (main-d'œuvre) | 0.056 | 2661.82 | 149.06 |
| % | % | Frais de chantier des unités d'ouvrage | 2 % | 5877.16 | 117.54 |
|  |  | Coûts directs |  |  | 5994.70 |
