# Collier de prise en charge

- Propriété du fichier: CYPE INGENIEROS, S.A.
- Format: FIEBDC-3/2002
- Zone géographique: Gabon
- Devise: XAF
- Coûts indirects: 3.00 %
- Frais généraux: 13.00 %
- Bénéfice: 6.00 %
- TVA: 18.00 %

## T Équipements techniques

### TP Installations de distribution de l'eau

#### TPA Accessoires

**TPA010** U Collier de prise en charge.
Collier de prise en charge en polyéthylène, pour tubes en polyéthylène ou en PVC de 63 mm de diamètre extérieur, avec prise pour connexion soudée de 20 mm de diamètre, PN=16 atm, avec joints élastiques en EPDM.
Inclut: Implantation. Mise en place, connexion et contrôle de son bon fonctionnement.
Critère pour le métré: Nombre d'unités prévues, selon documentation graphique du Projet.
Critère pour le mémoire: On mesurera le nombre d'unités réellement exécutées selon les spécifications du Projet.

| Code | U | Désignation | Quantité | Prix | Montant |
|---|---|---|---|---|---|
| mt37www100a | U | Collier de prise en charge en polyéthylène, pour tubes en polyéthylène ou en PVC de 63 mm de diamètre extérieur, avec prise pour connexion soudée de 20 mm de diamètre, PN=16 atm, avec joints élastiques en EPDM. (matériau) | 1.000 | 41794.45 | 41794.45 |
| mt37www010 | U | Produits complémentaires pour installations de plomberie. (matériau) | 1.000 | 1207.40 | 1207.40 |
| mo008 | h | Compagnon professionnel III/CP2 plombier. (main-d'œuvre) | 0.134 | 4266.11 | 571.66 |
| mo107 | h | Ouvrier professionnel II/OP plombier. (main-d'œuvre) | 0.134 | 2656.75 | 356.00 |
| % | % | Frais de chantier des unités d'ouvrage | 2 % | 43929.51 | 878.59 |
|  |  | Coûts directs |  |  | 44808.10 |
