# Plongeoir flexible

- Propriété du fichier: CYPE Ingenieros S.A.
- Format: FIEBDC-3/2016
- Logiciel: Générateur de prix de la construction. CYPE Ingenieros, S.A.
- Date: 20/09/2024
- Zone géographique: Gabon
- Devise: XAF
- Coûts indirects: 3 %
- Frais généraux: 13 %
- Bénéfice: 6 %
- TVA: 18 %

## A VRD et aménagements extérieurs

### AB Bassins et équipements de piscine

#### ABA Accessoires

**ABA100** U Plongeoir flexible.
Plongeoir flexible pour piscine, de résine de polyester et fibre de verre, de 1,60 m de longueur et 0,45 m de largeur, fixé à une surface support (non comprise dans ce prix). Comprend les ancrages, les pièces d'arrêt, les enjoliveurs, les joints, les chevilles et les vis et les éléments d'ancrage.
Inclut: Montage et fixation des composants.
Critère pour le métré: Nombre d'unités prévues, selon documentation graphique du Projet.
Critère pour le mémoire: On mesurera le nombre d'unités réellement exécutées selon les spécifications du Projet.

| Code | U | Désignation | Quantité | Prix | Montant |
|---|---|---|---|---|---|
| mt47pep090a | U | Plongeoir flexible pour piscine, de résine de polyester et fibre de verre, de 1,6 m de longueur et 0,45 m de largeur, avec ancrages. (matériau) | 1 | 855799.18 | 855799.180 |
| mt09reh330 | kg | Mortier de résine époxy avec sable de silice, à durcissement rapide, pour remplissage des ancrages. (matériau) | 0.2 | 3696.32 | 739.264 |
| mo041 | h | Compagnon professionnel III/CP2 VRD espaces publics. (main-d'œuvre) | 2.801 | 4151.67 | 11628.828 |
| mo087 | h | Ouvrier professionnel II/OP VRD espaces publics. (main-d'œuvre) | 2.241 | 2661.82 | 5965.139 |
| % | % | Frais de chantier des unités d'ouvrage | 2 % | 874132.411 | 17482.648 |
|  |  | Coûts directs |  |  | 891615.059 |

Déchets:
- pose: mt09reh330 Mortier de résine époxy avec sable de silice, à durcissement rapide, pour remplissage des ancrages; facteur de déchet 0.042925

## Ressources

**mt47pep090a** U Plongeoir flexible pour piscine
Données techniques: Coût énergétique 1052.587 MJ; Émission de CO2 48.470 kg
Déchets:
- emballage: re150101 Emballages en papier et en carton. (composant de déchet); quantité 1.584 kg; Code CED 15 01 01; Masse de l'élément 1 kg; Volume 0.001333 m3

**mt09reh330** kg Mortier de résine époxy avec sable de silice, à durcissement rapide, pour remplissage des ancrages
Données techniques: Coût énergétique 2.251 MJ; Émission de CO2 0.184 kg; Code CED 17 09 04; Masse de l'élément 1 kg; Volume 0.000667 m3
Déchets:
- emballage: re170203 Plastique. (composant de déchet); quantité 0.003 kg; Code CED 17 02 03; Masse de l'élément 1 kg; Volume 0.001667 m3
