# Couverture de plaques en polycarbonate cellulaire

- Propriété du fichier: CYPE Ingenieros S.A.
- Format: FIEBDC-3/2016
- Logiciel: Générateur de prix de la construction. CYPE Ingenieros, S.A.
- Date: 09/04/2024
- Zone géographique: Gabon
- Devise: XAF
- Coûts indirects: 3 %
- Frais généraux: 13 %
- Bénéfice: 6 %
- TVA: 18 %

## E Enveloppe et finition extérieure

### EU Couvertures de toitures inclinées

#### EUY Plaques de polycarbonate

**EUY020** m² Couverture de plaques en polycarbonate cellulaire.
Couverture de plaques translucides planes en polycarbonate cellulaire, de 4 mm d'épaisseur, avec une transmission de luminosité de 90%, fixées mécaniquement sur ossature légère métallique ou en bois, sur une toiture inclinée, avec une pente supérieure à 10%. Comprend les accessoires de fixation des plaques, les profilés en H en polycarbonate pour le raccord entre plaques, les profilés en U en polycarbonate pour la fermeture latérale des plaques, la bande autoadhésive microperforée en aluminium pour le scellement des bords inférieurs des plaques, le ruban autoadhésif en aluminium pour le scellement des bords supérieurs des plaques et le silicone neutre oxymique, pour le scellement des joints.
Critère d'évaluation économique: Le prix ne comprend ni la surface support ni la résolution des points singuliers.
Inclut: Implantation des plaques par versant. Mise en place des pièces pour l'appui des plaques. Découpe, préparation et mise en place des plaques. Fixation mécanique des plaques. Scellement des joints.
Critère pour le métré: Surface mesurée en grandeur nature, selon documentation graphique du Projet.
Critère pour le mémoire: On mesurera, en grandeur réelle, la surface réellement exécutée selon les spécifications du Projet.

| Code | U | Désignation | Quantité | Prix | Montant |
|---|---|---|---|---|---|
| mt13lpo110a | m² | Plaque translucide plane en polycarbonate cellulaire, de 4 mm d'épaisseur, avec une transmission de luminosité de 90% et avec traitement aux rayons UV sur sa face extérieure. (matériau) | 1 | 9486.57 | 9486.570 |
| mt13lpo155 | U | Kit d'accessoires de fixation, pour plaques planes en polycarbonate cellulaire, dans les toitures inclinées, constitué de vis autoformeuses en acier inoxydable, rondelle en aluminium et EPDM et pièces de protection en polypropylène pour montage sous pression. (matériau) | 0.15 | 10901.13 | 1635.170 |
| mt13lpo112a | m | Profilé en H en polycarbonate, de 4 mm d'épaisseur, pour l'assemblage de plaques translucides planes en polycarbonate cellulaire. (matériau) | 0.51 | 4450.49 | 2269.750 |
| mt13lpo114a | m | Profilé en U en polycarbonate, de 4 mm d'épaisseur, pour la fermeture latérale de plaques translucides planes en polycarbonate cellulaire. (matériau) | 0.33 | 1279.93 | 422.377 |
| mt13lpo165a | m | Ruban autoadhésif en aluminium, de 25 mm de largeur, pour le scellement des bords supérieurs de plaques planes en polycarbonate cellulaire, pour éviter l'entrée de saleté à l'intérieur des plaques. (matériau) | 0.165 | 301.16 | 49.691 |
| mt13lpo160a | m | Bande autoadhésive microperforée en aluminium, de 25 mm de largeur, pour le scellement des bords inférieurs de plaques planes en polycarbonate cellulaire, comme protection anti-humidité et pour éviter l'entrée de saleté à l'intérieur des plaques. (matériau) | 0.165 | 761.27 | 125.610 |
| mt22www050a | U | Cartouche de 300 ml de silicone neutre oxymique, à élasticité permanente et séchage rapide, couleur blanche, intervalle de température de travail de -60 à 150°C, avec résistance aux rayons UV, dureté Shore A approchée de 22, selon NF EN ISO 868 et élongation à la rupture >= 800%, selon NF EN ISO 8339. (matériau) | 0.33 | 4079.3 | 1346.169 |
| mo051 | h | Compagnon professionnel III/CP2 monteur de parois industrielles. (main-d'œuvre) | 0.101 | 4266.11 | 430.877 |
| mo098 | h | Ouvrier professionnel II/OP monteur de parois industrielles. (main-d'œuvre) | 0.101 | 2661.82 | 268.844 |
| % | % | Frais de chantier des unités d'ouvrage | 2 % | 16035.058 | 320.701 |
|  |  | Coûts directs |  |  | 16355.759 |

Déchets:
- pose: mt13lpo165a; facteur de déchet 0.048
- pose: mt13lpo160a; facteur de déchet 0.048
- pose: mt22www050a; facteur de déchet 0.06

## Ressources

**mt13lpo110a** m² Plaque translucide plane en polycarbonate cellulaire
Données techniques: Coût énergétique 105.136 MJ; Émission de CO2 7.243 kg
Déchets:
- emballage: re150101 Emballages en papier et en carton. (composant de déchet); quantité 0.06 kg; Code CED 15 01 01; Masse de l'élément 1 kg; Volume 0.001333 m3

**mt13lpo114a** m Profilé en U en polycarbonate
Données techniques: Coût énergétique 91.152 MJ; Émission de CO2 6.228 kg
Déchets:
- emballage: re170203 Plastique. (composant de déchet); quantité 0.005 kg; Code CED 17 02 03; Masse de l'élément 1 kg; Volume 0.001667 m3

**mt13lpo165a** m Ruban autoadhésif en aluminium
Données techniques: Coût énergétique 3.059 MJ; Émission de CO2 0.214 kg; Code CED 17 04 02; Masse de l'élément 0.023 kg; Volume 0.000015 m3
Déchets:
- emballage: re170203 Plastique; quantité 0.005 kg

**mt13lpo160a** m Bande autoadhésive microperforée en aluminium
Données techniques: Coût énergétique 3.059 MJ; Émission de CO2 0.214 kg; Code CED 17 04 02; Masse de l'élément 0.023 kg; Volume 0.000015 m3
Déchets:
- emballage: re170203 Plastique; quantité 0.005 kg

**mt22www050a** U Cartouche de 300 ml de silicone neutre oxymique
Données techniques: Coût énergétique 61.288 MJ; Émission de CO2 2.605 kg; Code CED 17 09 04; Masse de l'élément 0.3 kg; Volume 0.0002 m3
Déchets:
- emballage: re170203 Plastique; quantité 0.1 kg
