# Faux plafond démontable à lames de PVC

- Propriété du fichier: CYPE Ingenieros S.A.
- Format: FIEBDC-3/2016
- Logiciel: Générateur de prix de la construction. CYPE Ingenieros, S.A.
- Date: 20/09/2024
- Zone géographique: Gabon
- Devise: XAF
- Coûts indirects: 3 %
- Frais généraux: 13 %
- Bénéfice: 6 %
- TVA: 18 %

## F Aménagements et finitions

### FL Revêtements de plafonds

#### FLP Plafonds suspendus démontables, en PVC

**FLP010** m² Faux plafond démontable à lames de PVC.
Faux plafond suspendu démontable, situé à une hauteur inférieure à 4 m, constitué de: OSSATURE: ossature métallique cachée fixée au plancher ou élément porteur avec des tiges et des crochets; LAMES DE PVC: lames en PVC, de 85 mm de largeur, avec 15 mm de séparation, couleur blanche. Comprend les profilés d'arrêt périphérique, les fixations pour l'ancrage des profilés et les accessoires de montage.
Inclut: Implantation des axes de l'ossature modulaire. Signalisation des points d'ancrage au plancher ou à l'élément support. Nivellement et fixation des profilés périmétriques. Nivellement et suspension des profilés. Découpe et assemblage des lames. Résolution des rencontres et des points singuliers. Réalisation de vides pour la réception d'éventuels éléments d'ancrage et/ou d'installations.
Critère pour le métré: Surface mesurée entre les parements, selon documentation graphique du Projet, sans déduire les trémies pour les installations.
Critère pour le mémoire: On mesurera la surface réellement exécutée selon les spécifications du Projet, sans décompter les trémies pour les installations.

| Code | U | Désignation | Quantité | Prix | Montant |
|---|---|---|---|---|---|
| mt12fpv010a | m | Lame en PVC, horizontale, de 85 mm de largeur, avec 15 mm de séparation, couleur blanche, pour faux plafonds démontables avec ossature cachée. (matériau) | 10.2 | 1742.11 | 17769.522 |
| mt12fpv020a | m | Profilé d'union en H en PVC, couleur blanche, pour faux plafonds démontables à lames. (matériau) | 8 | 1190.16 | 9521.280 |
| mt12fpv020e | m | Profilé d'arrêt périmétrique en PVC, couleur blanche, pour faux plafonds démontables à lames. (matériau) | 4 | 1190.16 | 4760.640 |
| mt12fpv030 | m | Support de suspension de plafond, en acier galvanisé, pour faux plafonds démontables à lames. (matériau) | 1.5 | 3251.37 | 4877.055 |
| mt12fac020a | U | Tige métallique en acier galvanisé de 3 mm de diamètre. (matériau) | 3.5 | 241.48 | 845.180 |
| mt12fac021 | kg | Fil d'acier galvanisé de 0,7 mm de diamètre. (matériau) | 0.1 | 974.55 | 97.455 |
| mo015 | h | Compagnon professionnel III/CP2 monteur de faux plafonds en plaques de plâtre. (main-d'œuvre) | 0.246 | 4266.11 | 1049.463 |
| mo082 | h | Ouvrier professionnel II/OP monteur de faux plafonds en plaques de plâtre. (main-d'œuvre) | 0.246 | 2661.82 | 654.808 |
| % | % | Frais de chantier des unités d'ouvrage | 2 % | 39575.403 | 791.508 |
|  |  | Coûts directs |  |  | 40366.911 |

Déchets:
- pose: mt12fpv010a; facteur de déchet 0.08
- pose: mt12fpv020a Profilé d'union en H en PVC, couleur blanche, pour faux plafonds démontables à lames; facteur de déchet 0.08
- pose: mt12fpv020e Profilé d'arrêt périmétrique en PVC, couleur blanche, pour faux plafonds démontables à lames; facteur de déchet 0.08
- pose: mt12fpv030 Support de suspension de plafond, en acier galvanisé, pour faux plafonds démontables à lames; facteur de déchet 0.008995
- pose: mt12fac020a Tige métallique en acier galvanisé de 3 mm de diamètre; facteur de déchet 0.0187857
- pose: mt12fac021 Fil d'acier galvanisé de 0,7 mm de diamètre; facteur de déchet 0.0045

## Ressources

**mt12fpv010a** m Lame en PVC, horizontale
Données techniques: Coût énergétique 18.682 MJ; Émission de CO2 0.167 kg; Code CED 17 02 03; Masse de l'élément 0.16 kg; Volume 0.000267 m3
Déchets:
- emballage: re150101 Emballages en papier et en carton. (composant de déchet); quantité 0.018 kg; Code CED 15 01 01; Masse de l'élément 1 kg; Volume 0.001333 m3
- emballage: re170201 Bois. (composant de déchet); quantité 0.052 kg; Code CED 17 02 01; Masse de l'élément 1 kg; Volume 0.000909 m3
- emballage: re170203 Plastique. (composant de déchet); quantité 0.003 kg; Code CED 17 02 03; Masse de l'élément 1 kg; Volume 0.001667 m3

**mt12fpv020a** m Profilé d'union en H en PVC, couleur blanche, pour faux plafonds démontables à lames
Données techniques: Coût énergétique 10.901 MJ; Émission de CO2 0.006 kg; Code CED 17 02 03; Masse de l'élément 0.05 kg; Volume 0.000083 m3
Déchets:
- emballage: re150101 Emballages en papier et en carton; quantité 0.018 kg
- emballage: re170201 Bois; quantité 0.052 kg
- emballage: re170203 Plastique; quantité 0.003 kg

**mt12fpv020e** m Profilé d'arrêt périmétrique en PVC, couleur blanche, pour faux plafonds démontables à lames
Données techniques: Coût énergétique 10.901 MJ; Émission de CO2 0.006 kg; Code CED 17 02 03; Masse de l'élément 0.05 kg; Volume 0.000083 m3
Déchets:
- emballage: re150101 Emballages en papier et en carton; quantité 0.018 kg
- emballage: re170201 Bois; quantité 0.052 kg
- emballage: re170203 Plastique; quantité 0.003 kg

**mt12fpv030** m Support de suspension de plafond, en acier galvanisé, pour faux plafonds démontables à lames
Données techniques: Coût énergétique 5.716 MJ; Émission de CO2 0.547 kg; Code CED 17 04 05; Masse de l'élément 0.2 kg; Volume 0.000095 m3
Déchets:
- emballage: re170203 Plastique; quantité 0.007 kg

**mt12fac020a** U Tige métallique en acier galvanisé de 3 mm de diamètre
Données techniques: Coût énergétique 2.773 MJ; Émission de CO2 0.156 kg; Code CED 17 04 05; Masse de l'élément 0.014 kg; Volume 0.000007 m3
Déchets:
- emballage: re170203 Plastique; quantité 0.025 kg

**mt12fac021** kg Fil d'acier galvanisé de 0,7 mm de diamètre
Données techniques: Coût énergétique 25.100 MJ; Émission de CO2 2.560 kg; Code CED 17 04 05; Masse de l'élément 1 kg; Volume 0.000476 m3
