# Bande protectrice en PVC

- Propriété du fichier: CYPE Ingenieros S.A.
- Format: FIEBDC-3/2016
- Logiciel: Générateur de prix de la construction. CYPE Ingenieros, S.A.
- Date: 09/04/2024
- Zone géographique: Gabon
- Devise: XAF
- Coûts indirects: 3 %
- Frais généraux: 13 %
- Bénéfice: 6 %
- TVA: 18 %

## F Aménagements et finitions

### FR Protections

#### FRP Bandes de protection pour parements verticaux

**FRP020** m Bande protectrice en PVC.
Bande protectrice en PVC, de 140 mm de largeur et 9 mm d'épaisseur, de couleur jaune, fixée avec adhésif en polyuréthane au parement.
Inclut: Implantation. Fixation de la bande au parement vertical.
Critère pour le métré: Longueur mesurée aux axes, selon documentation graphique du Projet.
Critère pour le mémoire: On mesurera, aux axes, la longueur réellement exécutée selon les spécifications du Projet.

| Code | U | Désignation | Quantité | Prix | Montant |
|---|---|---|---|---|---|
| mt53pdi010db | m | Bande protectrice en PVC, de 140 mm de largeur et 9 mm d'épaisseur, de couleur jaune, Euroclasse B-s1, d0 de réaction au feu, selon NF EN 13501-1. (matériau) | 1.05 | 14409.15 | 15129.608 |
| mt47adc110a | kg | Adhésif spécial de polyuréthane bicomposant. (matériau) | 0.3 | 4023.85 | 1207.155 |
| mo011 | h | Compagnon professionnel III/CP2 monteur. (main-d'œuvre) | 0.056 | 4266.11 | 238.902 |
| mo080 | h | Ouvrier professionnel II/OP monteur. (main-d'œuvre) | 0.056 | 2661.82 | 149.062 |
| % | % | Frais de chantier des unités d'ouvrage | 2 % | 16724.727 | 334.495 |
|  |  | Coûts directs |  |  | 17059.222 |

Déchets:
- pose: mt53pdi010db; facteur de déchet 0.028
- pose: mt47adc110a Adhésif spécial de polyuréthane bicomposant; facteur de déchet 0.038685

## Ressources

**mt53pdi010db** m Bande protectrice en PVC
Données techniques: Coût énergétique 77.798 MJ; Émission de CO2 8.554 kg; Code CED 17 02 03; Masse de l'élément 1.75 kg; Volume 0.002917 m3
Déchets:
- emballage: re170203 Plastique. (composant de déchet); quantité 0.003 kg; Code CED 17 02 03; Masse de l'élément 1 kg; Volume 0.001667 m3

**mt47adc110a** kg Adhésif spécial de polyuréthane bicomposant
Données techniques: Coût énergétique 144.471 MJ; Émission de CO2 7.014 kg; Code CED 17 09 04; Masse de l'élément 1 kg; Volume 0.000667 m3
Déchets:
- emballage: re170203 Plastique; quantité 0.003 kg
