# Revêtement mural extérieur avec panneau en mousse de polyuréthane de haute densité

- Propriété du fichier: CYPE Ingenieros S.A.
- Format: FIEBDC-3/2016
- Logiciel: Générateur de prix de la construction. CYPE Ingenieros, S.A.
- Date: 09/04/2024
- Zone géographique: Gabon
- Devise: XAF
- Coûts indirects: 3 %
- Frais généraux: 13 %
- Bénéfice: 6 %
- TVA: 18 %

## F Aménagements et finitions

### FR Protections

#### FRR Feuilles et panneaux de protection pour revêtements muraux

**FRR060** m² Revêtement mural extérieur avec panneau en mousse de polyuréthane de haute densité.
Revêtement mural extérieur avec panneau en mousse de polyuréthane de haute densité renforcé avec une surface en bois, pour extérieur, de 1200 mm de hauteur, 1000 mm de longueur et 50 mm d'épaisseur, avec recouvrement de PVC, couleur à choisir. Mise en place: avec des vis et des chevilles.
Inclut: Préparation et nettoyage du parement vertical. Implantation. Mise en place et fixation du revêtement.
Critère pour le métré: Surface mesurée selon documentation graphique du Projet, en déduisant les ouvertures de surface supérieure à 2 m².
Critère pour le mémoire: On mesurera la surface réellement exécutée selon les spécifications du Projet, en déduisant les ouvertures de surface supérieure à 2 m².

| Code | U | Désignation | Quantité | Prix | Montant |
|---|---|---|---|---|---|
| mt53pdi080a | U | Panneau en mousse de polyuréthane de haute densité renforcé avec une surface en bois, pour extérieur, de 1200 mm de hauteur, 1000 mm de longueur et 50 mm d'épaisseur, avec recouvrement de PVC, couleur à choisir, repoussant l'eau et ailes avec trous à visser à la surface support, Euroclasse B-s1, d0 de réaction au feu, selon NF EN 13501-1. (matériau) | 0.833 | 77669.94 | 64699.060 |
| mt26aaa240da | U | Cheville en nylon avec vis à tête fraisée, en acier inoxydable AISI 304, de 6 mm de diamètre et 35 mm de longueur. (matériau) | 15 | 205.79 | 3086.850 |
| mo011 | h | Compagnon professionnel III/CP2 monteur. (main-d'œuvre) | 0.224 | 4266.11 | 955.609 |
| mo080 | h | Ouvrier professionnel II/OP monteur. (main-d'œuvre) | 0.224 | 2661.82 | 596.248 |
| % | % | Frais de chantier des unités d'ouvrage | 2 % | 69337.767 | 1386.755 |
|  |  | Coûts directs |  |  | 70724.522 |

Déchets:
- pose: mt53pdi080a; facteur de déchet 0.05844
- pose: mt26aaa240da Cheville en nylon avec vis à tête fraisée, en acier inoxydable AISI 304, de 6 mm de diamètre et 35 mm de longueur; facteur de déchet 0.0045

## Ressources

**mt53pdi080a** U Panneau en mousse de polyuréthane de haute densité renforcé avec une surface en bois
Données techniques: Coût énergétique 988.968 MJ; Émission de CO2 31.633 kg; Code CED 17 06 04; Masse de l'élément 16.6 kg; Volume 0.027667 m3
Déchets:
- emballage: re170203 Plastique. (composant de déchet); quantité 0.03 kg; Code CED 17 02 03; Masse de l'élément 1 kg; Volume 0.001667 m3

**mt26aaa240da** U Cheville en nylon avec vis à tête fraisée, en acier inoxydable AISI 304, de 6 mm de diamètre et 35 mm de longueur
Données techniques: Coût énergétique 0.227 MJ; Émission de CO2 0.028 kg; Code CED 17 04 05; Masse de l'élément 0.004 kg; Volume 0.000002 m3
Déchets:
- emballage: re150101 Emballages en papier et en carton. (composant de déchet); quantité 0.001 kg; Code CED 15 01 01; Masse de l'élément 1 kg; Volume 0.001333 m3
