# Profilé de transition

- Propriété du fichier: CYPE Ingenieros S.A.
- Format: FIEBDC-3/2016
- Logiciel: Générateur de prix de la construction. CYPE Ingenieros, S.A.
- Date: 20/09/2024
- Zone géographique: Gabon
- Devise: XAF
- Coûts indirects: 3 %
- Frais généraux: 13 %
- Bénéfice: 6 %
- TVA: 18 %

## F Aménagements et finitions

### FS Revêtements de sols

#### FSC Céramique

**FSC060** m Profilé de transition.
Profilé de transition entre les revêtements à différents niveaux, en aluminium, de 8 mm de hauteur, avec perforations trapézoïdales pour sa fixation.
Inclut: Implantation des pièces selon leur longueur. Découpe des pièces. Fixation des pièces.
Critère pour le métré: Longueur mesurée selon documentation graphique du Projet.
Critère pour le mémoire: On mesurera la longueur réellement exécutée selon les spécifications du Projet.

| Code | U | Désignation | Quantité | Prix | Montant |
|---|---|---|---|---|---|
| mt18jrs040yL | m | Profilé de transition entre les revêtements à différents niveaux, en aluminium, de 8 mm de hauteur, avec perforations trapézoïdales pour sa fixation, fourni en barres de 2,5 m de longueur. (matériau) | 1.05 | 5111.37 | 5366.939 |
| mo023 | h | Compagnon professionnel III/CP2 carreleur en revêtements de sols. (main-d'œuvre) | 0.168 | 4151.67 | 697.481 |
| % | % | Frais de chantier des unités d'ouvrage | 2 % | 6064.420 | 121.288 |
|  |  | Coûts directs |  |  | 6185.708 |

Déchets:
- pose: mt18jrs040yL; facteur de déchet 0.048

## Ressources

**mt18jrs040yL** m Profilé de transition entre les revêtements à différents niveaux
Données techniques: Coût énergétique 19.852 MJ; Émission de CO2 1.450 kg; Code CED 17 04 02; Masse de l'élément 0.173 kg; Volume 0.000115 m3
Déchets:
- emballage: re170203 Plastique. (composant de déchet); quantité 0.005 kg; Code CED 17 02 03; Masse de l'élément 1 kg; Volume 0.001667 m3
